# L535, L630 FBE zw. Otterstadt-Landesgr-Kollerfähre
Angebotsaufforderung (GAEB 90, DA83)
Vergabenummer: 1
DV-Nummer: 33-1411
Eröffnung: 04.08.26 10:30
Ende der Zuschlagsfrist: 03.09.26
Währung: EUR
Auftraggeber: LBM Speyer

## L535, L630 Fahrbahnerneuerung
Datum: 28.07.26

### Bereich 00 BAUSTELLENEINR., BAUBEGL.LEISTUNGEN

*Hinweis*
Für alle Bauabschnitte.

#### Abschnitt 00.00 BAUSTELLENEINRICHTUNG

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.00.0002 Baustelle räumen Sämtl. LV-Abschn.**
StL-Nr. 21910111201
Baustelle von allen Geräten, Anlagen, Einrichtungen und
dgl. räumen. Benutzte Flächen und Wege entsprechend dem
ursprünglichen Zustand herrichten. Soweit nicht für
bestimmte Leistungen für das Räumen der Baustelle gesonderte Positionen im Leistungsverzeichnis enthalten
sind, gilt die Pauschale
für alle Leistungen sämtlicher Abschnitte des Leistungsverzeichnisses.
Menge: 1,000 Psch
Zuordnung: 101

*Hinweis*
Zu folgendem Titel ist eine gesonderte Rechnung
zu stellen.

#### Abschnitt 00.01 BAUBÜRO FÜR AG

**00.01.0001 Baubüro für AG auf- und abbauen Fläche 25 m2*Teeküche Stahlschrank*Stellplatz AN Zuf+Platz Wahl AN*Platz für 2 PKW**
StL-Nr. 21910132222100211
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 25 m2(ohne Flure und Toiletten), 2 Räume
mit insg. 2 Arbeitsplätzen.
Zusätzliche Teeküche, bestehend aus Kochgelegenheit,
Kühlschrank und Spüle, einrichten.
Aktenschrank aus Stahlblech, Breite mind. 0,80 m, Höhe
mind. 1,80 m, mit hitzedämmender Auskleidung, Feuerfestigkeitsklasse F 30.
Aufstellfläche stellt AN zur Verfügung. Aufstellfläche
herrichten.
Zufahrt und Platzbefestigung nach Wahl des AN ausführen.
Einstellplatz für 2 PKW.
Menge: 1,000 Psch
Zuordnung: 101

**00.01.0002 Baubüro für AG vorhalten**
StL-Nr. 219101327
Baubüro für den AG mit allen Einrichtungen vor- und
unterhalten. Ver- und Entsorgung sicherstellen. Baubüro
heizen. 2 mal wöchentlich reinigen. Zufahrt und befestigte Plätze unterhalten. Teilzeiten nach Tagen werden
zu 1/30 des Einheitspreises vergütet.
Menge: 4,500 Mt
Zuordnung: 101

*Hinweis*
Zu folgendem Titel ist eine gesonderte Rechnung
zu stellen.

#### Abschnitt 00.02 LEISTUNGEN N. BAUSTELLENVERORDNUNG

**00.02.0001 SiGe-Plan erstellen**
StL-Nr. 219101513
Sicherheits- und Gesundheitsschutzplan (SiGe-Plan) nach
RAB 31 erstellen und mit dem Sicherheits- und Gesundheitsschutzkoordinator dieser und weiterer berührter
Baustellen abstimmen. Bei erheblichen Änderungen in der
Ausführung des Bauvorhabens anpassen. Den SiGe-Plan für
jeden Beschäftigten einsehbar auf der Baustelle vorhalten.
Menge: 1,000 Psch
Zuordnung: 101

**00.02.0002 SiGe-Plan des AG fortschreiben**
StL-Nr. 219101518
Sicherheits- und Gesundheitsschutzplan (SiGe-Plan) nach
RAB 31 fortschreiben und mit dem Sicherheits- und Ge-
sundheitsschutzkoordinator dieser und weiterer
berührter Baustellen abstimmen. Bei erheblichen Änderungen in der Ausführung des Bauvorhabens anpassen. Den
SiGe-Plan für jeden Beschäftigten einsehbar auf der
Baustelle vorhalten.
Menge: 1,000 Psch
Zuordnung: 101

**00.02.0003 SiGe-Koordinator stellen.**
StL-Nr. 219101528
Sicherheits- und Gesundheitsschutzkoordinator während
der Ausführung des Bauvorhabens nach RAB 30 und Unterlagen des AG stellen.
Menge: 1,000 Psch
Zuordnung: 101

*Hinweis*
Zu folgendem Titel ist eine gesonderte Rechnung
zu stellen.

#### Abschnitt 00.03 HILFSLEISTUNG.F.KONTROLLPRÜFUNGEN

**00.03.0001 Belastungsfahrzeug bereitstellen**
StL-Nr. 219101707
Belastungsfahrzeug als Gegengewicht (z.B. ausreichend
beladener Lkw) für Plattendruckversuch bei Kontrollprüfungen bereitstellen.
Menge: 16,000 h
Zuordnung: 101

**00.03.0002 Probenahme am bituminösen Mischgut**
Probenahme am bituminösen Mischgut gem. TP Asphalt StB,
Teil 27 durchführen.
Einschließlich Lieferung von jeweils 3 Blecheimern
(10-l Fassungsvermögen) mit dicht schließendem Deckel.
Das Verfahren. die näheren Begleitumstände und die
geforderten Untersuchungen der Proben sind in einer
Niederschrift gem. TP Asphalt StB, Teil 27 für die
Kontrollprüfungen an der Einbaustelle zu dokumentieren
und jeweiligen Teilproben zuzuordnen.
Menge: 26,000 St

*Hinweis*
Zu folgendem Titel ist eine gesonderte Rechnung
zu stellen.

#### Abschnitt 00.04 KAMPFMITTELFREIMESSUNG

**00.04.0001 Kampfmittelfreimessung baubegl.**
Baubegleitende Kampfmittelfreimessung als
Oberflächensondierung durch eine Fachfirma nach §7 und
§20 SprengG, inklusive Auswertung durchführen.
In diese Position sind die ggf. erforderliche
Baustelleneinrichtung und die damit verbundenen Kosten
(einschließlich An- und Abtransport des Personals und
der Geräte) einzukalkulieren.
Ferromagnetische, oberflächlich sichtbare Gegenstände
vor dem Sondieren aus dem Sondierbereich entfernen und
entsorgen.

Freigabehorizont unter Geländeoberfläche bis 4,00 m
Oberflächenbeschaffenheit = Fahrbahn.

Die Auswertung der Oberflächensondierung ist dem AG
zeitnah digital im pdf-Format zu übergeben. Die
Auswertung inkl. Bericht zur Oberflächensondierung ist
in diese Position einzukalkulieren.
Detektion im Bereich der Kampfmittelverdachtsflächen
gemäß der Luftbildauswertung.
Menge: 4140,000 m2

**00.04.0002 Kampfmittelfreimessung baubegl.**
Baubegleitende Kampfmittelfreimessung als
Oberflächensondierung durch eine Fachfirma nach §7 und
§20 SprengG, inklusive Auswertung durchführen.
In diese Position sind die ggf. erforderliche
Baustelleneinrichtung und die damit verbundenen Kosten
(einschließlich An- und Abtransport des Personals und
der Geräte) einzukalkulieren.
Ferromagnetische, oberflächlich sichtbare Gegenstände
vor dem Sondieren aus dem Sondierbereich entfernen und
entsorgen.

Freigabehorizont unter Geländeoberfläche bis 4,00 m
Oberflächenbeschaffenheit = Bankette.
Bereich links/rechts vor der Fahrbahn, Breite bis 1,5
m.

Die Auswertung der Oberflächensondierung ist dem AG
zeitnah digital im pdf-Format zu übergeben. Die
Auswertung inkl. Bericht zur Oberflächensondierung ist
in diese Position einzukalkulieren.
Detektion im Bereich der Kampfmittelverdachtsflächen
gemäß der Luftbildauswertung.
Menge: 1220,000 m2

**00.04.0003 Anfahrtspauschale Feuerwerker**
Anfahrtspauschale Feuerwerker
An- und Abfahrtspauschale Feuerwerker.
Menge: 2,000 St

**00.04.0004 Verrechnungssatz Feuerwerker**
Verrechnungssatz Feuerwerker
Verrechnungssatz Einsatz Feuerwerker Tagespauschale für
Aushubarbeiten in festgestellten Verdachtsflächen.
Baubegleitende Kampfmittelerkundung gem. SprengG.
Menge: 15,000 h

**00.04.0005 Sprenggeschützter Bagger**
Einsatz eines sprenggeschützten Baggers gem. DGUV-I
201-27, inkl. Baustelleneinrichtung, Bedienpersonal und
Munitionsräumarbeiter als Tagespauschale zu 8 h je
Arbeitstag für Aushubarbeiten in festgestellten
Verdachtsflächen.
An- und Abtransport werden gesondert vergütet.
Menge: 2,000 d

**00.04.0006 Anfahrtspauschale Bagger**
An-/Abtransport sprenggeschützter Bagger.
Baugerät = Mobilbagger bis 20 t Gewicht.
Menge: 2,000 St

**00.04.0007 Störkörper freilegen/identifizieren**
Störkörper freilegen/identifizieren
Störkörper innerhalb eines Störpunkts manuell
(spatentief) freilegen und identifizieren.
Handhabungsfähige Kampfmittel bergen und in
Bereitstellungslager transportieren. Bei nicht
handhabungsfähigen Kampfmitteln Fundstelle sichern und
nach den länderspezifischen Regelungen gemäß den
Unterlagen des AG verfahren. Sonstige Störkörper sind
umgehend zu bergen und von der Räumstelle zu entfernen.
Entsorgen wird gesondert vergütet.
Nach Bergung der Kampfmittel und sonstiger Störkörper
nachsondieren. Dokumentation nach Unterlagen des AG.
Abgerechnet wird je dokumentiertem Störpunkt.
Menge: 26,000 St

#### Abschnitt 00.05 SONSTIGES

**00.05.0001 Müllgefäße einsammeln**
Müllgefäße, Mülleimer, Wertstoffsäcke etc. einsammeln
und zu einer
Sammelstelle außerhalb der Sperrung bringen. Geleerte
Gefäße wieder
zurück zum Ausgangsort bringen.
Entfernung bis  300 m.
Es ist von wöchentlichen Leerungen/Abholungen von Müll/
Restmüll auszugehen.
Der AN hat sich über die Termine der Müllentsorgung
selbst zu informieren.
Beschilderung des Müllsammelplatzes.
Müllgefäße ggf. mit entsprechender Hausnummer
Kennzeichnen.
Leistung für die Dauer der Arbeiten in allen
Bauabschnitten im OD-Bereich auch an Tagen der
Unterbrechung bei schlechtem Wetter.
Menge: 3,000 Wo

**00.05.0002 Bürgerinformation**
Bürgerinformation als Informationsblatt für die
Straßenbauarbeiten (z. B. Wechsel des Bauabschnittes,
Asphalteinbau usw.) erstellen und mind. 3
Tage vor Beginn der Bauarbeiten in die Briefkästen des
jeweils betroffenen Bereichs einwerfen. Leistung gilt
für alle Bauabschnitte im OD-Bereich.
Menge: 1,000 Psch

*Hinweis*
Für alle Bauabschnitte.

### Bereich 01 VERKEHRSSICHERUNG AN ARBEITSSTELLEN

*Hinweis*
Geeignete und zugelassene Aufstellvorrichtungen sind zu
verwenden.
Die Verwendung von Einschlagfüßen/-pfosten,
Schutzplankenhalter sowie das Anbringen an ortsfester
Beschilderung sind untersagt.

#### Abschnitt 01.00 VERKEHRSSICHERUNG

**01.00.0001 Verkehrstafel aufbauen und abbauen*Tafel ü. 1,1-2 m2 Typ RA2 Höhe 2,00 m**
StL-Nr. 221105240912092
Verkehrstafel aufbauen und abbauen. Vorhalten, Kontrolle, Wartung und Instandsetzung werden gesondert
vergütet. Aufstellvorrichtung nach statischen Erfordernissen. Vorübergehende Verkehrssicherungsmaßnahmen
durchführen. 70 v.H. des Preises werden nach Aufbau,
der Rest nach Abbau vergütet.
Verkehrstafel '= Verkehrsinformationstafel gem.
Bechilderungsplan des AG. Plan Nr. 12.'
Größe über 1,10 bis 2,00 m2 nach Unterlagen des AG.
Retroreflektierend mit Folie Klasse RA2.
Aufstellvorrichtung 'nach Wahl des AN.
Aufstellen mind. 10 KT vor Baubeginn. '
Aufstellhöhe über der Verkehrsfläche = 2,00 m.
Menge: 8,000 St
Zuordnung: 105

**01.00.0002 Verkehrstafel vorhalten wie Vorposition**
StL-Nr. 22110524301
Verkehrstafel vorhalten, warten und instand setzen. Vo-
rübergehende Verkehrssicherungsmaßnahmen durchführen.
Die Kontrolle wird gesondert vergütet.
Verkehrstafel wie in Vorposition beschrieben.
Menge: 280,000 Std
Zuordnung: 105

**01.00.0003 Kontrolle d. Verkehrss. a. Uml.str.*schriftl.Dokument**
StL-Nr. 22110591091
Kontrolle der temporären Verkehrsschilder, vorübergehenden Markierungen, transportablen Lichtsignalanlagen,
baulichen Leitelemente und transportablen Schutzeinrichtungen auf Umleitungsstrecke gemäß ZTV-SA durchführen. Die Kontrolle ist unmittelbar nach deren Durchführung zu erfassen und zu dokumentieren. Arbeits- und
Hilfsmittel sind vom AN zu stellen und dem AG jederzeit
zugänglich zu machen.
Kontrolle 'Verkehrstafel wie in Vorposition
beschrieben.
Kontrolle zweimal täglich.'
Schriftliche Dokumentation der Kontrolle nach Unterlagen des AG.
Menge: 35,000 d
Zuordnung: 105

**01.00.0004 Verkehrssich. läng. Dauer aufbauen Arb.st.u. Uml.str*VZ-Plan des AG**
StL-Nr. 22110510531999000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder 'nach Unterlagen des AG
berührungslos außer Kraft setzen.'
Länge des Arbeitsbereiches '
1.BA =ca. 350 m, (L 535 - OD),
2.BA = ca. 1.300 m, (L 535),
3.BA = ca. 1.400 m (L 535),
1.BA BW= ca. 330 m, (L 630),
2.BA BW= ca. 1.570 m, (L 630).'
Für Verkehrsführungsphase 'für alle Bauphasen gemäß
Verkehrspläne des  AG Nr.1-12.
Verkehrsrechtliche Anordnung für Einrichtung und
Betrieb der Verkehrssicherung nach Unterlagen des AG
einholen.
In den Preis dieser Position ist die Abnahme vor
Baubeginn bei Tageslicht und bei Dunkelheit mit
einzurechnen. '
Menge: 1,000 Psch
Zuordnung: 105

**01.00.0005 Verkehrssicherung umbauen außer/in Kraft s.**
StL-Nr. 221105115909100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'zwischen den
Bauabschnitten:
von 1.BA auf  3.BA,
von 3.BA auf 2.BA,
von 2.BA auf 2.BA BW.

Insgesamt dreimal umbauen.'
Umbauen 'nach Verkehrszeichenplänen des  AG.'
Vorhandene Verkehrsschilder nach Unterlagen des AG außer Kraft und wieder in Kraft setzen.
Menge: 1,000 Psch
Zuordnung: 105

**01.00.0006 Verkehrssich. läng. Dauer vorhalten wie Vorposition**
StL-Nr. 22110511019
Verkehrssicherung längerer Dauer vorhalten, warten, instand setzen und betreiben. Vorübergehende Verkehrssicherungsmaßnahmen durchführen. Die Kontrolle der Verkehrssicherung wird gesondert vergütet.
Verkehrssicherung wie in Vorposition beschrieben.
Für Verkehrsführungsphase 'für alle Bauphasen.
Verkerssicherung an Arbeitsstelle und Umleitungsstrecke
.'
Menge: 115,000 d
Zuordnung: 105

**01.00.0007 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase 'für alle Bauphasen. '
Menge: 1,000 Psch
Zuordnung: 105

**01.00.0008 Kontrolle d. Verkehrss. an Arb.st. zwei bzw. einmal**
StL-Nr. 22110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'mit elektronischem
Erfassungsgerät nach Unterlagen des AG.
Die Erfassungschips sind am Anfang und Ende des
jeweiligen Bauabschnittes anzubringen.
Alle Erfassungschips sind während jeder Kontrollfahrt
auszulesen.
Die Bereitstellung des Service Control Gerätes für die
vorgeschriebene Wartung und Kontrolle an
Straßenbaustellen gem. ZTV-SA wird gesondert vergütet.

Hinweis:
Vergütung der Kontrollfahrten erfolgt nur auf Nachweis
eines ordnungsgemäßen Durchführung. '
Menge: 115,000 d
Zuordnung: 105

**01.00.0009 Kontrolle d. Verkehrss. a. Uml.str. zwei bzw. einmal**
StL-Nr. 22110591029
Kontrolle der temporären Verkehrsschilder, vorübergehenden Markierungen, transportablen Lichtsignalanlagen,
baulichen Leitelemente und transportablen Schutzeinrichtungen auf Umleitungsstrecke gemäß ZTV-SA durchführen. Die Kontrolle ist unmittelbar nach deren Durchführung zu erfassen und zu dokumentieren. Arbeits- und
Hilfsmittel sind vom AN zu stellen und dem AG jederzeit
zugänglich zu machen.
Kontrolle zweimal täglich, an arbeitsfreien Tagen einmal täglich.
Dokumentation der Kontrolle 'mit elektronischem
Erfassungsgerät nach Unterlagen des AG.

Im Bereich der jeweiligen Umleitungsstrecke sind
jeweils 4 Erfassungschips nach Angaben des AG bei
Abnahme der Verkehrssicherung anzubringen.
Alle Erfassungschips sind während jeder Kontrollfahrt
auszulesen.
Die Bereitstellung des Service Control Gerätes für die
vorgeschriebene Wartung und Kontrolle an
Straßenbaustellen gem. ZTV-SA wird gesondert vergütet.

Hinweis:
Vergütung der Kontrollfahrten erfolgt nur auf Nachweis
einer ordnungsgemäßen Durchführung. '
Menge: 115,000 d
Zuordnung: 105

**01.00.0010 Service Control Gerät bereitstellen**
Service Control Gerät zum Baubeginn bis Bauende
einschließlich Zubehör sowie Drucker zur Verfügung
stellen. Für die vorgeschriebene Wartung und Kontrolle
an Straßenbaustellen gemäß ZTV-SA.
Gerät einschließlich Zubehör und Drucker gehen nach
Beendigung der Baumaßnahme an den AN zurück.
Druckerstandort Verkehrssicherer.
Protokolle sind einmal wöchentlich der zuständigen
Straßenmeisterei Speyer digital per E-Mail
unaufgefordert vorzulegen.
Menge: 1,000 St

**01.00.0011 Baustellenschild anfert. und aufst.**
StL-Nr. 21910140700
Baustelleninformationsschild einschließlich Aufstellvorrichtung nach Unterlagen des AG anfertigen und beschriften, zur Baustelle anfahren und standsicher aufstellen. Notwendige Erdarbeiten ausführen, Fundamente
herstellen. Statischen Nachweis erbringen. Bauschild
während der Bauzeit unterhalten und säubern.
Menge: 2,000 St
Zuordnung: 101

**01.00.0012 Baustellenschild abbauen Schild 2,7/2,0 m*Verwerten**
StL-Nr. 21910141721
Baustelleninformationsschild und Aufstellvorrichtung
abbauen, Fundamente abbrechen. Abbruchgut nach Wahl des
AN verwerten. Benutzte Fläche entsprechend dem ursprünglichen Zustand herrichten.
Größe = 2,70/2,00 m.
Baustelleninformationsschild und Aufstellvorrichtung
nach Wahl des AN verwerten.
Menge: 2,000 St
Zuordnung: 101

*Hinweis*
01.01 und 01.02: Die nachfolgenden Positionen
beinhalten zusätzliche Verkehrssicherungsmaßnahmen über
die Pauschalpositionen hinaus. Nur auf Anordnung des
AG.

#### Abschnitt 01.01 VERKEHRSSCHILD

**01.01.0001 Lieferung zusätzl. Verkehrssich.**
Lieferung zusätzl. Verkehrssich.
Lieferung zusätzlicher Verkehrssicherungselemente (u.a.
Beschilderung, Markierung, Absperrungselemente, etc.)
nach dem Errichten der verschiedenen Abschnitte der
Verkehrssicherung.
Die Leistung wird nur auf ausdrückliche Anordnung des
AG ausgeführt.
In dieser Position ist nur der zusätzliche Aufwand für
das nochmalige Anliefern der benötigten Teile der
Stoffe einzukalkulieren. Die jeweiligen Teile oder
Stoffe werden über die regulären OZ abgerechnet.
Menge: 2,000 St

**01.01.0002 Verkehrsschild aufbauen u. abbauen Ronde,Dreie.Quad.*Größe 2 Typ RA2 Höhe 2,00 m**
StL-Nr. 221105203122093
Verkehrsschild aufbauen und abbauen. Vorhalten, Kontrolle, Wartung und Instandsetzung werden gesondert
vergütet. Aufstellvorrichtung nach statischen Erfordernissen. Vorübergehende Verkehrssicherungsmaßnahmen
durchführen. 70 v. H. des Preises werden nach Aufbau,
der Rest nach Abbau vergütet.
Verkehrsschild = Ronde, Dreieck, Quadrat.
Größe 2.
Retroreflektierend mit Folie Klasse RA2.
Aufstellvorrichtung 'nach Wahl des AN.'
Aufstellhöhe über der Verkehrsfläche = 2,00 m.
Menge: 20,000 St
Zuordnung: 105

**01.01.0003 Verkehrsschild vorhalten wie Vorposition**
StL-Nr. 22110520501
Verkehrsschild vorhalten, warten und instand setzen.
Vorübergehende Verkehrssicherungsmaßnahmen durchführen.
Die Kontrolle wird gesondert vergütet.
Verkehrsschild wie in Vorposition beschrieben.
Menge: 1820,000 Std
Zuordnung: 105

**01.01.0004 Verkehrsschild aufbauen u. abbauen*Größe 2 Typ RA2 Höhe 2,00 m**
StL-Nr. 221105203922093
Verkehrsschild aufbauen und abbauen. Vorhalten, Kontrolle, Wartung und Instandsetzung werden gesondert
vergütet. Aufstellvorrichtung nach statischen Erfordernissen. Vorübergehende Verkehrssicherungsmaßnahmen
durchführen. 70 v. H. des Preises werden nach Aufbau,
der Rest nach Abbau vergütet.
Verkehrsschild '= Zeichen 455.'
Größe 2.
Retroreflektierend mit Folie Klasse RA2.
Aufstellvorrichtung 'nach Wahl des AN aufstellen. '
Aufstellhöhe über der Verkehrsfläche = 2,00 m.
Menge: 15,000 St
Zuordnung: 105

**01.01.0005 Verkehrsschild vorhalten wie Vorposition**
StL-Nr. 22110520501
Verkehrsschild vorhalten, warten und instand setzen.
Vorübergehende Verkehrssicherungsmaßnahmen durchführen.
Die Kontrolle wird gesondert vergütet.
Verkehrsschild wie in Vorposition beschrieben.
Menge: 1365,000 Std
Zuordnung: 105

**01.01.0006 Verkehrssch.komb. aufbauen u. abb. VSch + ZSch H1*Ronde,Dreie.Quad. Größe 2*Typ RA2*Höhe 2,00 m**
StL-Nr. 22110521511220003
Verkehrsschildkombination aufbauen und abbauen. Vorhalten, Kontrolle, Wartung und Instandsetzung werden gesondert vergütet. Aufstellvorrichtung nach statischen
Erfordernissen. Vorübergehende Verkehrssicherungsmaßnahmen durchführen. 70 v. H. des Preises werden nach
Aufbau, der Rest nach Abbau vergütet.
Verkehrsschildkombination = 1 Verkehrsschild und Zu-
satzschild Höhe 1.
Verkehrsschild = Ronde, Dreieck, Quadrat, Achteck,
Rechteck.
Größe 2.
Retroreflektierend mit Folie Klasse RA2.
Aufstellhöhe über der Verkehrsfläche = 2,00 m.
Menge: 5,000 St
Zuordnung: 105

**01.01.0007 Verkehrstafel vorhalten wie Vorposition**
StL-Nr. 22110524301
Verkehrstafel vorhalten, warten und instand setzen. Vo-
rübergehende Verkehrssicherungsmaßnahmen durchführen.
Die Kontrolle wird gesondert vergütet.
Verkehrstafel wie in Vorposition beschrieben.
Menge: 455,000 Std
Zuordnung: 105

**01.01.0008 Verkehrsschild umsetzen Ronde,Dreie.Quad.*Größe 2 Höhe 2,00 m**
StL-Nr. 2211052131203
Verkehrsschild innerhalb des Arbeitsstellenbereiches
umsetzen. Vorübergehende Verkehrssicherungsmaßnahmen
durchführen.
Verkehrsschild = Ronde, Dreieck, Quadrat.
Größe 2.
Aufstellhöhe über der Verkehrsfläche = 2,00 m.
Menge: 20,000 St
Zuordnung: 105

**01.01.0009 Verkehrsschild verändern Schild Größe 2*Höhe bis 2,00 m a./i.Kraft setzen**
StL-Nr. 2211052102139
Vorhandenes Verkehrsschild verändern, vorhalten, warten
und instand setzen. Vorübergehende Verkehrssicherungsmaßnahmen durchführen. Die Kontrolle wird gesondert
vergütet.
Verkehrsschild Größe 2.
Neben der Fahrbahn. Aufstellhöhe bis 2,00 m.
Verkehrsschild berührungslos außer Kraft und wieder in
Kraft setzen.
Verkehrsschild außer Kraft setzen mit 'zugelassenen
Materialien oder
StVO-Zeichen für die Zeit der Baumaßnahme abbauen. '
Menge: 5,000 St
Zuordnung: 105

#### Abschnitt 01.02 ABSPERRG., WARNEINR.,BAUL. LEITEL.

**01.02.0001 Absp.g.,Warneinr. aufb. u. abb. Schr.bake eins.*Typ RA2**
StL-Nr. 221105405012000
Absperrgerät oder Warneinrichtung betriebsfertig aufbauen und abbauen. Vorhalten, Kontrolle, Wartung, In-
standsetzung und Betreiben werden gesondert vergütet.
Vorübergehende Verkehrssicherungsmaßnahmen durchführen.
70 v. H. des Preises werden nach betriebsfertigem Aufbau, der Rest nach Abbau vergütet.
Schraffenbake Größe 1000 x 250 mm einseitig.
Mit retroreflektierender Folie Klasse RA2.
Menge: 10,000 St
Zuordnung: 105

**01.02.0002 Absp.g.,Warneinr. aufb. u. abb. Abspsch. 250x2000*Typ RA2**
StL-Nr. 221105405052000
Absperrgerät oder Warneinrichtung betriebsfertig aufbauen und abbauen. Vorhalten, Kontrolle, Wartung, In-
standsetzung und Betreiben werden gesondert vergütet.
Vorübergehende Verkehrssicherungsmaßnahmen durchführen.
70 v. H. des Preises werden nach betriebsfertigem Aufbau, der Rest nach Abbau vergütet.
Absperrschranke Größe 250 x 2000 mm mit Aufstellvorrichtung.
Mit retroreflektierender Folie Klasse RA2.
Menge: 5,000 St
Zuordnung: 105

**01.02.0003 Absp.g.,Warneinr. aufb. u. abb. Abspsch. 250x2000*Typ RA2 5 Strah.eins. rot*Versorg. Wahl AN**
StL-Nr. 221105405052401
Absperrgerät oder Warneinrichtung betriebsfertig aufbauen und abbauen. Vorhalten, Kontrolle, Wartung, In-
standsetzung und Betreiben werden gesondert vergütet.
Vorübergehende Verkehrssicherungsmaßnahmen durchführen.
70 v. H. des Preises werden nach betriebsfertigem Aufbau, der Rest nach Abbau vergütet.
Absperrschranke Größe 250 x 2000 mm mit Aufstellvorrichtung.
Mit retroreflektierender Folie Klasse RA2.
Mit 5 Richtstrahlern einseitig, rotes Dauerlicht, WL1.
Energieversorgung nach Wahl des AN.
Menge: 5,000 St
Zuordnung: 105

**01.02.0004 Absp.g.,Warneinr. vorhalten**
StL-Nr. 22110541099
Absperrgerät oder Warneinrichtung vorhalten, warten,
instand setzen und betreiben. Vorübergehende Verkehrssicherungsmaßnahmen durchführen. Die Kontrolle wird gesondert vergütet.
Absperrgerät oder Warneinrichtung der OZ
'01.02.0001-0003. '
Menge: 2300,000 Std
Zuordnung: 105

**01.02.0005 Kontrolle d. Verkehrss. an Arb.st.**
Kontrolle der zusätzlichen Verkehrssicherung an
Arbeitsstellen die über
die Pauschalposition hinaus gehen einschließlich
temporärer Verkehrsschilder, vorübergehender
Markierungen, transportabler Lichtsignalanlagen,
baulicher Leitelemente und transportabler
Schutzeinrichtungen gemäß ZTV-SA durchführen. Die
Kontrolle ist unmittelbar nach deren Durchführung zu
erfassen und zu dokumentieren.
Arbeits- und Hilfsmittel sind vom AN zu stellen und dem
AG jederzeit zugänglich zu machen. Die Kontrolle der
Umleitungsstrecke wird nicht gesondert vergütet.
Kontrolle zweimal täglich, an arbeitsfreien Tagen
einmal täglich.
Dokumentation der Kontrolle mit elektronischem
Erfassungsgerät nach Unterlagen des AG.
Abrechnung = Stück pro Tag.
Menge: 4000,000 Std
Zuordnung: 105

#### Abschnitt 01.03 TRANSPORTABLE LICHTSIGNALANLAGE

**01.03.0001 Transp. LSA f. Engst. aufb. u. abb. LSA Typ C*Verbind. Wahl AN Entf. ü.50bis100m*Versorg. Wahl AN**
StL-Nr. 221105505212109
Transportable Lichtsignalanlage (LSA) für Engstelle
einschließlich Energieversorgung aufbauen, in Betrieb
nehmen und abbauen. Vorhalten, Kontrolle, Wartung, In-
standsetzung und Betreiben werden gesondert vergütet.
Vorübergehende Verkehrssicherungsmaßnahmen durchführen.
70 v. H. des Preises werden nach betriebsfertigem Aufbau, der Rest nach Abbau vergütet.
LSA Typ C, verkehrsabhängige Steuerung.
Verbindung nach Wahl des AN.
Entfernung der Signalgeberstandorte über 50,00 m bis
100,00 m.
Energieversorgung nach Wahl des AN.
Verkehrstechnische Unterlage 'bestehend aus
Signallagenplan, Berechnungen, Phasenfolgeplan und
Signalzeitenplan erstellen. '
Menge: 1,000 St
Zuordnung: 105

**01.03.0002 Transport. Lichtsignalanlage vorh. wie Vorposition**
StL-Nr. 22110551501
Transportable Lichtsignalanlage (LSA) vorhalten, warten, instand setzen und betreiben. Vorübergehende Verkehrssicherungsmaßnahmen durchführen. Die Kontrolle
wird gesondert vergütet.
Transportable LSA wie in Vorposition beschrieben.
Menge: 28,000 Std
Zuordnung: 105

**01.03.0003 Transport. LSA umsetzen**
Transportable Lichtsignalanlage umsetzen.
Vorübergehende Sicherungsmaßnahmen durchführen.
Lichtsignalanlage für Engstelle und Verkehrsabhängkeit,
Typ C wie in Vorposition beschrieben..
Energieversorgung nach Wahl des AN.
Menge: 2,000 St
Zuordnung: 105

#### Abschnitt 01.04 VORÜBERGEHENDE MARKIERUNG

**01.04.0001 Längsmarkierung Typ II herstellen durchg.Fstr.begr.*Breite 0,12 m Folie,Gew.o.Kunst*mind. P 6 grobstr. Decke*Markierung entf.**
StL-Nr. 22110533221502101
Längsmarkierung Typ II einschl. evtl. Sperrflächenumrandung als vorübergehende Markierung herstellen, warten und instand setzen. Vormarkieren. Vorübergehende
Verkehrssicherungsmaßnahmen durchführen. Abgerechnet
wird der markierte Strich, bei Doppelstrichen zwei
Striche.
Durchgehend als Fahrstreifenbegrenzung.
Strichbreite = 0,12 m.
Markierungssystem aus Folie, Gewebe- oder Kunststoffträger.
Verkehrsklasse mindestens P 6.
Markierung auf grobstrukturierter Asphaltdeckschicht.
Markierung entfernen. Abfall aufnehmen und nach Wahl
des AN verwerten.
Menge: 150,000 m
Zuordnung: 105

**01.04.0002 Quermarkierung Typ II herstellen Haltlinie*Folie,Gew.o.Kunst mind. P 6*grobstr. Decke Markierung entf.**
StL-Nr. 221105334150211
Quermarkierung Typ II als vorübergehende Markierung
herstellen, warten und instand setzen. Vormarkieren.
Vorübergehende Verkehrssicherungsmaßnahmen durchführen.
Abgerechnet wird der markierte Strich.
Markierung = Haltlinie.
Markierungssystem aus Folie, Gewebe- oder Kunststoffträger.
Verkehrsklasse mindestens P 6.
Markierung auf grobstrukturierter Asphaltdeckschicht.
Markierung entfernen. Abfall aufnehmen und nach Wahl
des AN verwerten.
Menge: 16,000 m
Zuordnung: 105

**01.04.0003 Pfeilmarkierung Typ II herstellen geradeaus*Länge 5,00 m Folie,Gew.o.Kunst*mind. P 6 grobstr. Decke*Markierung entf.**
StL-Nr. 22110533812402101
Pfeilmarkierung Typ II als vorübergehende Markierung
herstellen, warten und instand setzen. Vormarkieren.
Vorübergehende Verkehrssicherungsmaßnahmen durchführen.
Markierungszeichen = Pfeil geradeaus.
Länge = 5,00 m.
Markierungssystem aus Folie, Gewebe- oder Kunststoffträger.
Verkehrsklasse mindestens P 6.
Markierung auf grobstrukturierter Asphaltdeckschicht.
Markierung entfernen. Abfall aufnehmen und nach Wahl
des AN verwerten.
Menge: 5,000 St
Zuordnung: 105

**01.04.0004 Auskreuzung herstellen Typ II*Breite 0,12 m Länge 2 x 5,00 m*mind. P 6 grobstr. Decke*Folie entf.**
StL-Nr. 221105344212411
Auskreuzung als vorübergehende Markierung herstellen,
warten und instand setzen. Vorübergehende Verkehrssicherungsmaßnahmen durchführen.
Als Markierungssystem aus Folie Typ II.
Strichbreite = 0,12 m.
Strichlänge = 2 x 5,00 m.
Verkehrsklasse mindestens P 6.
Markierung auf grobstrukturierter Asphaltdeckschicht.
Markierungsfolie entfernen. Abfall aufnehmen und nach
Wahl des AN verwerten.
Menge: 3,000 St
Zuordnung: 105

### Bereich 02 L535, FBE OTTERSTADT-LANDESGRENZE

#### Abschnitt 02.00 ERDBAU

**02.00.0001 Lichtraumprofilschnitt durchführen 4,5m ü. Fahrbahn*1,25 m Abstand Wundbehandlung*Schnittg. Verw.AN**
StL-Nr. 2211077321311
Lichtraumprofilschnitt durchführen. Äste erforderlichenfalls auf Zugast einkürzen oder auf Astring
absägen. Abgerechnet wird nach Stück Baum.
Höhe des lichten Raumes = 4,50 m über Fahrbahn.
Breite des seitlichen Sicherheitsraumes gemessen von
der Fahrbahnrandmarkierung = 1,25 m.
Schnittflächen über 3 bis 10 cm Durchmesser vollflächig
mit Wundbehandlungsstoff versehen. Bei Schnittflächen
über 10 cm Durchmesser Wundbehandlungsstoff nur auf den
Wundrand und das angrenzende Splintholz (ca. 2 cm) auftragen.
Schnittgut nach Wahl des AN verwerten.
Menge: 40,000 St
Zuordnung: 107

**02.00.0002 Suchgraben herstellen*Tiefe bis 1,25 m Aufbruch gesond.*Boden einb.u.v. Abrechnung Abtrag**
StL-Nr. 22410891291010101
Suchgraben nach Unterlagen des AG einschließlich Handschachtung herstellen. Aushub zur Wiederverwendung
seitlich lagern. Beschreibung der Homogenbereiche nach
Unterlagen des AG.
Homogenbereiche 'B1 und B2.'
Grabentiefe bis 1,25 m.
Straßenaufbruch wird gesondert vergütet.
Seitlich gelagerten Boden einbauen und verdichten.
Abrechnung nach Abtragsprofilen.
Menge: 6,000 m3
Zuordnung: 108

**02.00.0003 Bauliche Anlage abbrechen**
Bauliche Anlage aus Beton abbrechen und abfahren.
Betonabbruch im gesamten Baubereich.
Betonfestigkeit C20/25 bis C45/55,
In kleinen Mengen zerkleinern,
Gesamtes Abbruchgut nach Wahl des AN verwerten.
Abgerechnet wird in m3.
Einschließlich aller benötigten Materialien und
Nebenleistungen.
Menge: 2,000 m3
Zuordnung: 106

**02.00.0004 Bankett schälen*Dicke 5-10cm*Wurzelb.aussparen**
StL-Nr. 22411204192999199
Bankett einschließlich Vegetationsdecke schälen durch
abschieben oder abfräsen.
Breite 'von 0,5 bis 1,0 m. Breite der Bankette
unterschiedlich.
Bankett im Bereich zw. St.0+120 - St.0+450. '
Dicke über 5 bis 10 cm.
Querneigung 'wie im Bestand. '
Bankett mit 'Bäumen und Schilderpfosten. '
Schälen 'durch abschieben oder abfräsen. '
Wurzelbereich der Bäume aussparen.
Schälgut 'neben dem Bankett lagern und nach Abschluss
der Asphaltarbeiten im Bankett wieder andecken und
verdichten.
Vegetationsdecke vor dem abschälen bis 15 cm tief
fräsen und so
zerkleinern, dass keine Stücke über 2 cm2 verbleiben.'
Menge: 275,000 m
Zuordnung: 112

**02.00.0005 Erschwernis infolge Einbauten Erschwer. gesamt*A.decks.+A.bind.**
StL-Nr. 2231130781399
Erschwernis infolge Einbauten, Schächten und Straßenabläufen. Abgerechnet wird je Stück Einbauteil.
Erschwernis beim Fräsen, Aufnehmen, Aufsprühen von Bi-
tumenemulsionen sowie Herstellen von Asphaltschichten.
Asphaltdeck- und Asphaltbinderschicht.
Einbauten 'Treppe. '
Menge: 9,000 St
Zuordnung: 113

**02.00.0006 Bankett abtragen Br.ü.1,00-1,50 m Mit Veg.decke**
StL-Nr. 224112045390299
Bankett abtragen ggf. einschließlich Vegetationsdecke.
Breite über 1,00 bis 1,50 m.
Dicke 'bis 5 cm.
Bankett im Bereich zw. St.0+596 - St.1+300,
Hocheinbau.'
Ausbauen mit Vegetationsdecke.
Ausbaustoff 'entsorgen.
Schadstoffbelastung nach Unterlagen des AG.
Materialklasse > BM-F3.
Entsorgung wird gesondert vergütet.'
Menge: 130,000 m3
Zuordnung: 112

**02.00.0007 Bankett schälen Br.ü1,00bis1,50m 12 tief+ 6 hoch Wurzelb.aussparen*SG Bösch verteil.**
StL-Nr. 22411204129109104
Bankett einschließlich Vegetationsdecke schälen durch
abschieben oder abfräsen.
Breite über 1,00 bis 1,50 m.
Dicke 'bis 5 cm.
Bankett im Bereich zw. St.St.1+300 - St.1+740,
Hocheinbau.'
Querneigung 12 v.H. am tiefliegenden und 6 v.H. am
hochliegenden Fahrbahnrand herstellen.
Schälen 'durch abfräsen.
Vegetationsdecke vor dem abschälen bis 10 cm tief
fräsen und so
zerkleinern, dass keine Stücke über 2 cm2 verbleiben. '
Wurzelbereich der Bäume aussparen.
Schälgut auf den Böschungen verteilen.
Menge: 880,000 m
Zuordnung: 112

**02.00.0008 Bankett profilgerecht herstellen Neben Fahrbahn URA+Einbaudoku 12 tief+ 6 hoch EV2 mind. 100MPa**
StL-Nr. 22411270219191901
Bankett gemäß ZTV E-StB profilgerecht herstellen.
Neben Verkehrsfläche Fahrbahn.
Baustoff '= güteüberwachtes Mineralstoffgemisch 0/32
aus gebrochenen Naturgesteinskörnungen gemäß TL SoB-StB
04.
Kategorie C 90/3, Größtkorn von 32 mm. '
Umweltrelevante Anforderungen beim Einsatz von Baustoffgemischen einschließlich Einbaudokumentation nach
Unterlagen des AG. Einbaudokumentation übergeben.
Einbau 'breite über 1,0 bis 1,5 m,
Einbaustärke 18 cm,'
Querneigung 12 v.H. am tiefliegenden und 6 v.H. am
hochliegenden Fahrbahnrand.
Einbau '6-8 cm unter Fahrbahnrand als untere Schicht
eines
zweischichtigen Aufbaus.
Die obere Schicht aus Oberboden wird gesondert
vergütet.
Einbau im Hocheinbaubereich zw. St.0+596 - St.1+740.'
Verformungsmodul EV2 auf der Oberfläche mindestens
100 MPa.
Menge: 650,000 m3
Zuordnung: 112

**02.00.0009 Oberboden liefern und andecken*3 cm unter Fahrb. Andeckung bis 5cm*Abrechng.Auftrag**
StL-Nr. 2241061609211
Oberboden liefern und profilgerecht andecken.
Andeckung 'im Bankett im Hocheinbaubereich,
in Anpassungsflächen sowie zum Profilausgleich.'
Einbau 3 cm unter Fahrbahnrand.
Dicke der Andeckung bis 5 cm.
Abrechnung nach Auftragsprofilen.
Menge: 210,000 m3
Zuordnung: 106

**02.00.0010 Bankett schälen Breite bis 1,00 m 12 tief+ 6 hoch*Bankett, Schild**
StL-Nr. 22411204119160099
Bankett einschließlich Vegetationsdecke schälen durch
abschieben oder abfräsen.
Breite bis 1,00 m.
Dicke 'über 8 bis 12 cm.'
Querneigung 12 v.H. am tiefliegenden und 6 v.H. am
hochliegenden Fahrbahnrand herstellen.
Bankett mit Schilderpfosten.
Schälgut 'seitlich lagern, nach Abschluss der
Asphaltarbeiten wieder in
das Bankett andecken und verdichten.
Einbau 3 cm unter Fahrbahnrand.
Einbau im Bereich Tiefeinbau St.1+740 - St.1+875,
St.0+000 - St.1+390.
Vegetationsdecke vor dem abschieben ca. 10 cm tief
fräsen und so
zerkleinern, dass keine Stücke über 2 cm2 verbleiben.'
Menge: 2870,000 m
Zuordnung: 112

**02.00.0011 Grabenprofil wiederherstellen Aushub -0,25 m3/m**
StL-Nr. 2241065102900
Graben ausräumen und profilgerecht wiederherstellen.
Mittlere Aushubmenge über 0,10 bis 0,25 m3/m.
Räumgut 'seitlich einebnen.
Graben in nicht zusammenhängenden Teilabschnitten.'
Menge: 485,000 m
Zuordnung: 106

**02.00.0012 Rasenansaat mit RSM Regio herst.*Feinplanum lock. Menge 5 g/m2*UG 09**
StL-Nr. 22110720409120900
Rasenansaat mit RSM Regio herstellen. Saatgut ohne Entmischung ausbringen, einarbeiten und andrücken.
Fläche '= Bankett und angrenzende Flächen der Fahrbahn.
'
Feinplanum feinkrümelig lockern.
Saatgutmenge = 5 g/m2.
Regiosaatgutmischung (RSM Regio), Ursprungsgebiet 9,
Oberrheingraben mit Saarpfälzer Bergland.
Menge: 8060,000 m2
Zuordnung: 107

**02.00.0013 Leitpfosten abbauen Eingrableitpfost.*erf. Erdarbeiten Abbauteil verwert**
StL-Nr. 2211290571101
Leitpfosten abbauen.
Abbauteil = Eingrableitpfosten.
Erforderliche Erdarbeiten ausführen. Vorhandene Pfostenlöcher entsprechend der sie umgebenden Fläche
schließen.
Abbauteile nach Wahl des AN verwerten.
Menge: 142,000 St
Zuordnung: 129

**02.00.0014 Leitpfosten aufstellen*m.Kreuzprof. 3mm Ausst.volle Länge*Refl.beids. weiß Typ R1, Kl. RA2*HB 1**
StL-Nr. 22112940394612001
Leitpfosten aus Niederdruckpolyäthylen (PE-HD) aufstellen.
Leitpfosten 'liefern und aufstellen.
Eingrableitpfosten, Länge 1,60 m, ohne Auszugsicherung.
'
Mit Kreuzprofilaussteifung, Wanddicke 3 mm.
Aussteifung auf voller Länge.
Retroreflektoren beidseitig, weiß.
Retroreflektoren Typklasse R1, Klasse RA 2.
Leitpfosten in Boden, Homogenbereich HB 1 - FRS. Erforderliche Erdarbeiten ausführen, die die Pfosten umgebende Fläche wieder herstellen, überschüssigen Boden
flächenhaft verteilen.
Menge: 142,000 St
Zuordnung: 129

#### Abschnitt 02.01 SCHICHTEN OHNE BINDEMITTEL

**02.01.0001 Schicht ohne Bindemittel aufnehmen SfM*Dicke ü.10-15cm*n. Unterlagen AG**
StL-Nr. 222112005139599
Schicht ohne Bindemittel aufnehmen. Erschwernisse
durch Einbauten werden gesondert vergütet.
Schicht aus frostunempfindlichem Baustoff oder Baustoffgemisch.
Dicke über 10 bis 15 cm.
Fläche '= Fahrbahn mit starkem Schadensbild,
in Absprache mit der Bauüberwachung des AG.
Aufnehmen in kleineren, nicht zusammenhängenden
Flächen.
Einzelne Flächen von 10 bis 50 m2.'
Baustoffgemisch nach Unterlagen des AG.
Baustoff 'entsorgen. Schadstoffbelastung des Baustoffs
nach Unterlagen des AG.
Baustoffgemisch = Materialklasse  BM-F3.
Homogenbereich B1, B2.
Entsorgen wird gesondert vergütet.'
Menge: 350,000 m2
Zuordnung: 112

**02.01.0002 Schicht ohne Bindemittel aufnehmen SfM*Dicke ü.5-10cm*n. Unterlagen AG**
StL-Nr. 222112005129599
Schicht ohne Bindemittel aufnehmen. Erschwernisse
durch Einbauten werden gesondert vergütet.
Schicht aus frostunempfindlichem Baustoff oder Baustoffgemisch.
Dicke über 5 bis 10 cm.
Fläche '= im Arbeitsraum vor der Rinne.
In nicht zusammenhängenden Teillängen.'
Baustoffgemisch nach Unterlagen des AG.
Baustoff 'entsorgen. Schadstoffbelastung des Baustoffs
nach Unterlagen des AG.
Baustoffgemisch = Materialklasse BM-F3.
Homogenbereich B1, B2.
Entsorgen wird gesondert vergütet. '
Menge: 30,000 m2
Zuordnung: 112

**02.01.0003 Unterlage profilieren u. verdichten**
Unterlage profilieren und verdichten
Unterlage aus Schicht ohne Bindemittel auf Sollhöhe
profilieren und verdichten. Liefern von
Frostschutzmaterial, bzw. Entfernen von
Überschussmaterial wird gesondert vergütet.
Arbeiten in kleinen Flächen in Fahrbahn=
Schadstellenbereichen.
Menge: 350,000 m2

**02.01.0004 Frostschutzschicht herstellen URM n. Unterl. AG*DPr min. 100 v.H.*N Wiegescheinen**
StL-Nr. 22211221590991191
Frostschutzschicht herstellen. Erschwernisse durch
Einbauten, Schächte und Straßenabläufe werden gesondert vergütet.
In Verkehrsflächen 'der Belastungsklasse Bk1,0 in
Schadstellenbereichen, zum Profilausgleich sowie im
Arbeitsraum vor der Rinne.'
Baustoffgemisch '= güteüberwachtes Baustoffgemisch 0/32
für Frostschutzschicht gemäß TL SoB-StB 04.
Mit gebrochenen Gesteinskörnungen aus Naturgestein. '
Umweltrelevante Merkmale des Baustoffgemisches nach
Unterlagen des AG.
Verdichtungsgrad DPr mindestens 100 v.H.
Einbaudicke 'über 10 bis 15 cm.'
Abgerechnet wird nach Wiegescheinen.
Menge: 100,000 t
Zuordnung: 112

**02.01.0005 Schottertragschicht herstellen URA+Einbaudoku*DPr min. 100 v.H.**
StL-Nr. 22411232599110900
Schottertragschicht herstellen.
In Verkehrsflächen 'für ländliche Wege.
Einbaustellen in Einmündungsbereichen der
Wirtschaftswege, Wanderwege und Zufahrten zu
Campingplätzen zum Profilausgleich im Hocheinbau.'
Baustoffgemisch '0/32 mit gebrochenen Gesteinskörnungen
aus Naturgestein. '
Umweltrelevante Anforderungen beim Einsatz von Baustoffgemischen einschließlich Einbaudokumentation nach
Unterlagen des AG. Einbaudokumentation übergeben.
Verdichtungsgrad DPr mindestens 100 v.H.
Einbaudicke 'bis 18 cm. '
Menge: 55,000 t
Zuordnung: 112

#### Abschnitt 02.02 ENTWÄSSERUNG FÜR STRASSEN

**02.02.0001 Leitungsgr. m. Schachtbaugr. herst. eing. verd. Boden*Tiefe >1,25-1,75m Rohr DN 400*lag. i./ver.o.Lz. BM-F3*Aush.verdichten Abr. senkrecht**
StL-Nr. 22410821512301611
Leitungsgraben einschließlich Schachtbaugruben herstellen. Straßenaufbruch wird gesondert vergütet. Schachtdurchmesser und -abstände nach Unterlagen des AG.
In eingebautem und verdichtetem Boden.
Grabentiefe über 1,25 bis 1,75 m.
Breite der Grabensohle für Rohr DN 400.
Aushub zur Wiederverwendung innerhalb der Baustelle
lagern, nach Verlegen der Leitung in Graben oberhalb
der Leitungszone und in Baugruben einbauen und verdichten einschl. ggf. erforderlicher Wasserzugabe.
Materialwerte nach EBV = BM-F3
Zum Verfüllen nicht verwendeten Aushub in Auftragsbereichen profilgerecht einbauen und verdichten
einschl. ggf. erforderlicher Wasserzugabe.
Abrechnung mit senkrechten Wänden.
Menge: 8,000 m3
Zuordnung: 108

**02.02.0002 Entwässerungsrohrleitung abbrechen Rohr DN ü.250-500*Beton-Rohr Tiefe ü.1,25-1,75*Ausb. verwerten**
StL-Nr. 224110305210201
Entwässerungsrohrleitung abbrechen. Entwässerungsrohrleitung liegt bis Oberkante Rohr frei. Erdarbeiten in
der verbliebenen Leitungszone ausführen. Offene Wasserhaltung bis zu einer Pumpenleistung von 10 m3 Fördermenge und 5,00 m Förderhöhe je Stunde und Haltung ausführen. Das Ausbauen von Schächten wird gesondert vergütet.
Rohr DN/ID über 250 bis 500.
Rohr aus Beton.
Fließsohlentiefe über 1,25 bis 1,75 m.
Ausbaustoffe nach Wahl des AN verwerten.
Menge: 7,000 m
Zuordnung: 110

**02.02.0003 Bauliche Anlage abbrechen*Beton ohne Sprengen ges. Abbr. verw.**
StL-Nr. 224106053921091
Bauliche Anlage abbrechen. Anlage nach Unterlagen des
AG. Abrechnung nach Volumen des umbauten Raumes
der abzubrechenden Anlage.
Anlage '= abgebrochener Durchlass, DN 400. '
Anlage aus Beton.
Ohne Sprengen.
Bauliche Anlage freilegen. Verfüllen 'und Verdichten
wird gesondert
vergütet.'
Gesamtes Abbruchgut nach Wahl des AN verwerten.
Menge: 1,200 m3
Zuordnung: 106

**02.02.0004 Betonrohrleitung herstellen Rohr DN 400*Stahlbeton-Rohr K Dichtung*Bettung Typ 1 T ü. 1,25-1,75 m*Überdeckg.ü.1-2 m LM 1, Statik**
StL-Nr. 22411032023112203
Entwässerungsrohrleitung aus Betonrohren nach statischen und konstruktiven Erfordernissen herstellen. An-
schluss an Schacht sowie Formstücke werden gesondert
vergütet.
Rohr DN/ID 400.
Rohr aus Stahlbeton, Form K.
Rohrverbindung mittels Muffe mit fest integrierter
Dichtung aus Elastomeren.
Bettung nach DIN EN 1610, Typ 1 herstellen. Boden für
Leitungszone liefern und einbauen.
Fließsohlentiefe über 1,25 bis 1,75 m.
Überdeckungshöhe über 1,00 bis 2,00 m.
Straßenverkehrslast = LM 1 nach DIN EN 1991-2. Statische Berechnung aufstellen und liefern.
Menge: 7,000 m
Zuordnung: 110

**02.02.0005 Böschungsstück einbauen (Zul.) Rohr DN 400*Stahlbeton-Rohr Anlauf 1 zu 1,5**
StL-Nr. 2241103740222
Böschungsstück einbauen. Vergütet wird der Mehraufwand
gegenüber der bis zur unteren Vorderkante des
Böschungsstückes durchgemessenen Rohrleitung.
Rohr DN/ID 400.
Rohr aus Stahlbeton.
Neigung des Anlaufs 1 zu 1,5.
Menge: 2,000 St
Zuordnung: 110

**02.02.0006 Wasserbausteinpflaster**
Böschungs-und Sohlflächen im Bereich der
Entwässerungsleitungen mit Wasserbausteinpflaster
(Naturgestein) befestigen.
Breite der Befestigung bis  2,0  m
Böschungsneigung  =  1:1,5
Befestigung aus Wasserbausteinpflaster auf 20 cm dicker
Bettung aus Beton C 12/15, Fugen mit
Zementmörtelverfugen.
Erforderliche Erdarbeiten sowie die Anpassung der
Betonrohr in den Auslaufbereichen sind mit
einzurechnen.
Lieferung aller Materialien durch den AN.
Menge: 5,000 m2

**02.02.0007 Entwässerungsleitung reinigen betriebl. Gründe*Rohr DN ü.300-600 Beton Füll. bis 25 v.H.*Räumg. verwerten**
StL-Nr. 224110903321921
Entwässerungsleitung im Hochdruck- oder Vakuumspülverfahren reinigen. Räumgut vorentwässern.
Reinigung aus betrieblichen Gründen.
Rohr DN/ID über 300 bis 600.
Rohr aus Beton.
Haltungslänge 'über 3 bis 8 m.
Mehrere einzelne Durchlässe, siehe Baubeschreibung.'
Verschmutzung bis 25 v.H. der Profilhöhe.
Räumgut nach Wahl des AN verwerten.
Menge: 20,000 m
Zuordnung: 110

*Hinweis*
STRASSENABLÄUFE

**02.02.0008 Aufsatz f. Straßenablauf ausbauen*Ablauf sichern Aufs.lag.,entfer**
StL-Nr. 2241105099102
Aufsatz für Straßenablauf freilegen und ausbauen.
Umgebende Fläche '= Asphalt und Rinnenplatten. '
Ablauföffnung durch geeignete Abdeckung sichern.
Aufsatz säubern und innerhalb der Baustelle lagern.
Restliche Ausbaustoffe nach Wahl des AN verwerten.
Menge: 20,000 St
Zuordnung: 110

**02.02.0009 Aufsatz f. Straßenablauf aufsetzen 300x500, D,34,5mm dämpf.Einlage*Zinkeimer C 3 Höhe Zug um Zug*Mörtel M20**
StL-Nr. 22411052303091421
Aufsatz für Straßenablauf aufsetzen.
Klasse D 400, 300x500, mit Schlitzweite 34,5 mm.
Aufsatz '= innerhalb der Baustelle gelagerter Aufsatz.'
Dämpfende Einlage.
Verzinkter Eimer, Form C 3.
Aufsatz zunächst provisorisch auflegen und entsprechend
Bauablauf Zug um Zug bis auf planmäßige Höhe setzen.
Fuge zwischen Fertigteilen mit Mörtel M20 vollflächig
herstellen, Fugen glattstreichen.
Menge: 12,000 St
Zuordnung: 110

**02.02.0010 Aufsatz f. Straßenablauf aufsetzen 300x500, D,34,5mm*Scharnier dämpf.Einlage*Zinkeimer C 3 Höhe planmäßig*Mörtel M20**
StL-Nr. 22411052303011411
Aufsatz für Straßenablauf aufsetzen.
Klasse D 400, 300x500, mit Schlitzweite 34,5 mm.
Aufsatz mit Scharnier.
Dämpfende Einlage.
Verzinkter Eimer, Form C 3.
Aufsatz auf planmäßige Höhe setzen.
Fuge zwischen Fertigteilen mit Mörtel M20 vollflächig
herstellen, Fugen glattstreichen.
Menge: 8,000 St
Zuordnung: 110

**02.02.0011 Aufsatz für Straßenabl. anpassen*ADicke ü.10-20 cm höher bis 5 cm*Mörtel M20**
StL-Nr. 2241105359211
Aufsatz des Straßenablaufs freilegen und entsprechend
Bauablauf an die neue planmäßige Höhe anpassen. Aufbrucharbeiten zum Freilegen des Aufsatzes ausführen.
Flächenbefestigung herstellen. Ausbauen sowie Liefern
und Einbauen von Schachtteilen werden gesondert
vergütet.
Umgebende Fläche '=Asphalt und Rinnenplatten. '
Aufbruchdicke über 10 bis 20 cm.
Aufsatz höher setzen bis 5 cm.
Fuge zwischen Fertigteilen mit Mörtel M20 vollflächig
herstellen, Fugen glattstreichen.
Menge: 5,000 St
Zuordnung: 110

#### Abschnitt 02.03 ASPHALTBAUWEISEN

**02.03.0001 Deckenhöhen sichern**
Vor Beginn der Fräsarbeiten sind die
Bestands-Deckenhöhen (Neigung, Gradiente und die
jeweilige Randachse) für den späteren Einbau der
Asphaltschichten  in Lage und Höhe aufnehmen und
sichern.
Messung der Punkte ca. alle 25 m.
Ein entsprechender Lageplan mit Längs- und
Querneigungen ist zu erstellen und dem AG zur
Überprüfung in PDF-Format rechtzeitig vor den
Asphaltarbeiten vorzulegen.
Die Absteckung zum Asphalteinbau ist nach Wahl des AN
inkl. aller erforderlichen Leistungen (z.B.
Schnureisen, Fahrdraht, etc.) in der Örtlichkeit
herzustellen, zu unterhalten und wieder zu beseitigen.
Sichern der vorhandenen Vermessungspunkte. Alle
anfallenden Kosten sind in diese Pauschale
einzukalkulieren.
Menge: 1,000 Psch

*Hinweis*
Für Brückenbauwerk 6616601.

**02.03.0002 Durchörtern geb. Deckschicht**
Durchörtern der gebundenen Deckschicht des
Brückenbauwerkes.
Durchörtern zur Bestimmung der Deckschichtstärke.
Art der Durchörterung nach Wahl des AN.
Durchörterung ohne Beschädigung der Schutzschicht
ausführen.
Für die Schichtstärkemessung sind zunächst Bohrungen
mit einem Durchmesser von 10 mm abzuteufen.
Zur Bestimmung des Asphaltaufbaus bzw. der
Deckschichtstärke sind im Anschluss flächige
Aufschlüsse mit Abmassen von ca. 200 x 200 x 50 mm
herzustellen.
Flächenbefestigung = Asphalt.
Dicke:  bis zu 5 cm
Ausbaustoffe in Eigentum des AN übernehmen und
verwerten bzw. beseitigen.
Schichtstärke bestimmen und dem AG digital übergeben.
Das Ergebnis der Schichtdickenbestimmung ist als
Grundlage zur Festlegung der Frästiefe auf dem Bauwerk
heranzuziehen.
Alle hiermit einhergehenden Kosten sind in diese
Position einzukalkulieren.
Menge: 2,000 St

**02.03.0003 Asphaltbefestigung trennen Einzelfl.**
StL-Nr. 2231130383909
Asphaltbefestigung geradlinig trennen.
in Einzelflächen längs und quer zur Fahrbahnachse,
Trennen 'durch Schneiden.
Trennen der Asphaltschichten vor den Fräsarbeiten im
Bereich des Bauwerks.'
Dicke der Asphaltbefestigung 'über 3 bis 6 cm.
Aufbruchgut, das durch den Trennschnitt anfällt,
aufnehmen und einer Verwertung nach Wahl des AN
zuführen.'
Menge: 20,000 m
Zuordnung: 113

**02.03.0004 Asphalt fräsen ADS*Breite über 200cm Fräsasph. verw.*Unebenheit 4 mm**
StL-Nr. 22311300510909611
Asphalt fräsen und Fräsgut aufnehmen. Anschlusskante
geradlinig auf Frästiefe herstellen. Der Schnittlinienabstand darf maximal 15 mm betragen.
Asphaltdeckschicht.
Frästiefe '3 bis 5 cm. '
Fläche '= Fahrbahn auf dem Bauwerk mit Erschwernissen
infolge Arbeiten bis an Kappen oder Fugen.
Bauwerk 6616602.'
Breite der Fläche über 200 cm.
Fräsasphalt nach Wahl des AN verwerten.
Unebenheiten der gefrästen Fläche höchstens 4 mm innerhalb einer 4,00 m langen Messstrecke in Längs- und
Querrichtung.
Menge: 30,000 m2
Zuordnung: 113

**02.03.0005 Ausbauhilfsschnitt herstellen*Dicke ü. 10-15 cm**
StL-Nr. 22311401591
Ausbauhilfsschnitt herstellen. Schneidschlamm absaugen
und nach Wahl des AN verwerten.
Im Randbereich 'vor den Rinnenplatten. '
Dicke der Betondecke über 10 bis 15 cm.
Menge: 540,000 m
Zuordnung: 114

**02.03.0006 Asphalt fräsen*Breite über 200cm*Unebenheit 6 mm**
StL-Nr. 22311300590909692
Asphalt fräsen und Fräsgut aufnehmen. Anschlusskante
geradlinig auf Frästiefe herstellen. Der Schnittlinienabstand darf maximal 15 mm betragen.
Asphalt '= Teerasphalt. '
Frästiefe 'über 9,0 bis 11,0 cm.'
Fläche '= Fahrbahn im OD-Bereich.'
Breite der Fläche über 200 cm.
Fräsasphalt 'nach Wahl des AN verwerten.
Entsorgen wird gesondert vergütet. '
Unebenheiten der gefrästen Fläche höchstens 6 mm innerhalb einer 4,00 m langen Messstrecke in Längs- und
Querrichtung.
Menge: 2850,000 m2
Zuordnung: 113

**02.03.0007 Asphalt fräsen*Tiefe ü.2,5-4,5cm*Breite über 200cm*Unebenheit 6 mm**
StL-Nr. 22311300590309692
Asphalt fräsen und Fräsgut aufnehmen. Anschlusskante
geradlinig auf Frästiefe herstellen. Der Schnittlinienabstand darf maximal 15 mm betragen.
Asphalt '= Teerasphalt. '
Frästiefe über 2,5 bis 4,5 cm.
Fläche '= Fahrbahn im OD-Bereich. '
Breite der Fläche über 200 cm.
Fräsasphalt 'nach Wahl des AN verwerten.
Entsorgen wird gesondert vergütet. '
Unebenheiten der gefrästen Fläche höchstens 6 mm innerhalb einer 4,00 m langen Messstrecke in Längs- und
Querrichtung.
Menge: 2850,000 m2
Zuordnung: 113

**02.03.0008 Unterlage profilieren u. verdichten**
Unterlage aus Schicht ohne Bindemittel auf Sollhöhe
profilieren und verdichten. Liefern von
Frostschutzmaterial, bzw. Entfernen von
Überschussmaterial wird gesondert vergütet.
Arbeiten in Fahrbahn= OD-Bereich.
Menge: 2850,000 m2

**02.03.0009 Asphaltbefestigung trennen Einzelfl.*schneiden**
StL-Nr. 2231130383109
Asphaltbefestigung geradlinig trennen.
in Einzelflächen längs und quer zur Fahrbahnachse,
Trennen durch Schneiden.
Dicke der Asphaltbefestigung 'über 6 bis 10 cm.
Schadstellenbereiche.
Aufbruchgut, das durch den Trennschnitt anfällt,
aufnehmen und einer Verwertung nach Wahl des AN
zuführen.'
Menge: 350,000 m
Zuordnung: 113

**02.03.0010 Asphaltbefestigung trennen Einzelfl.*schneiden**
StL-Nr. 2231130383109
Asphaltbefestigung geradlinig trennen.
in Einzelflächen längs und quer zur Fahrbahnachse,
Trennen durch Schneiden.
Dicke der Asphaltbefestigung 'über 10 bis 14 cm.
Aufbruchgut, das durch den Trennschnitt anfällt,
aufnehmen und einer Verwertung nach Wahl des AN
zuführen. '
Menge: 230,000 m
Zuordnung: 113

**02.03.0011 Asphaltbefestigung aufnehmen*Dicke ü. 12-18 cm**
StL-Nr. 22311303390040909
Asphaltbefestigung aufbrechen und aufnehmen. Abrechnung
erfolgt nach Abtragsprofilen.
Fläche '=Fahrbahn im Bereich des zu sanierenden
Durchlasses. '
Dicke der Asphaltbefestigung über 12 bis 18 cm.
Gesamtaufbruchtiefe 'ca. 18 cm. '
Aufbruchgut '= Pechhaltiges Aufbruchgut beseitigen.
Entsorgen wird gesondert vergütet.'
Menge: 2,000 m3
Zuordnung: 113

**02.03.0012 Asphalt fräsen*Breite über 200cm*Unebenheit 6 mm**
StL-Nr. 22311300590909692
Asphalt fräsen und Fräsgut aufnehmen. Anschlusskante
geradlinig auf Frästiefe herstellen. Der Schnittlinienabstand darf maximal 15 mm betragen.
Asphalt '=Asphaltdeckschicht, Teerasphalt. '
Frästiefe '0 bis 4 cm. '
Fläche '= Angleichung an Bestand und Hocheinbau
im Bereich L535 zwischen
St.0+596 und St.0+604,
St.1+732 und St.1+740,
Fräsfläche keilförmig.'
Breite der Fläche über 200 cm.
Fräsasphalt 'ist pechhaltig.
Fräsasphalt nach Wahl des AN verwerten.
Entsorgen wird gesondert vergütet. '
Unebenheiten der gefrästen Fläche höchstens 6 mm innerhalb einer 4,00 m langen Messstrecke in Längs- und
Querrichtung.
Menge: 96,000 m2
Zuordnung: 113

**02.03.0013 Asphalt fräsen*Breite über 200cm*Unebenheit 6 mm**
StL-Nr. 22311300590909692
Asphalt fräsen und Fräsgut aufnehmen. Anschlusskante
geradlinig auf Frästiefe herstellen. Der Schnittlinienabstand darf maximal 15 mm betragen.
Asphalt '=Teerasphalt.'
Frästiefe '0 bis 14 cm. '
Fläche '= Angleichung an Bestand und Hocheinbau
im Bereich L535 zwischen
St.0+604 und St.0+626,
St.1+710 und St.1+732,
Fräsfläche keilförmig.'
Breite der Fläche über 200 cm.
Fräsasphalt 'ist pechhaltig.
Fräsasphalt nach Wahl des AN verwerten.
Entsorgen wird gesondert vergütet. '
Unebenheiten der gefrästen Fläche höchstens 6 mm innerhalb einer 4,00 m langen Messstrecke in Längs- und
Querrichtung.
Menge: 264,000 m2
Zuordnung: 113

**02.03.0014 Asphalt fräsen*Breite ü150-200cm*Unebenheit 6 mm**
StL-Nr. 22311300590909592
Asphalt fräsen und Fräsgut aufnehmen. Anschlusskante
geradlinig auf Frästiefe herstellen. Der Schnittlinienabstand darf maximal 15 mm betragen.
Asphalt 'deck- und tragschicht.'
Frästiefe 'bis 8 cm. '
Fläche '= Fahrbahn, Schadflächen, Schäden im Bereich
der Mittelnaht.
In nicht zusammenhängenden Teillängen. '
Breite der Fläche über 150 bis 200 cm.
Fräsasphalt '= teilweise pechhaltige Asphaltschichten.
Fräsasphalt nach Wahl des AN verwerten.
Entsorgen wird gesondert vergütet. '
Unebenheiten der gefrästen Fläche höchstens 6 mm innerhalb einer 4,00 m langen Messstrecke in Längs- und
Querrichtung.
Menge: 675,000 m2
Zuordnung: 113

**02.03.0015 Asphalt fräsen*Asphaltbeton Fräsasph. verw.**
StL-Nr. 22311300592909010
Asphalt fräsen und Fräsgut aufnehmen. Anschlusskante
geradlinig auf Frästiefe herstellen. Der Schnittlinienabstand darf maximal 15 mm betragen.
Asphalt 'deck- und binderschicht.'
Asphaltdeckschicht = Asphaltbeton.
Frästiefe '5 bis 7 cm.'
Fläche '= Fahrbahn.
2.BA St.1+740 - St.1+875,
3a.BA St.0+000 - St.0+200,
3.BA St.0+200 - St.1+389.'
Fräsasphalt nach Wahl des AN verwerten.
Menge: 9400,000 m2
Zuordnung: 113

**02.03.0016 Asphalt fräsen*Fräsasph. verw. Unebenheit 6 mm**
StL-Nr. 22311300590909012
Asphalt fräsen und Fräsgut aufnehmen. Anschlusskante
geradlinig auf Frästiefe herstellen. Der Schnittlinienabstand darf maximal 15 mm betragen.
Asphalt 'binder- und tragschicht.'
Frästiefe '5 bis 8 cm.'
Fläche '= Fahrbahn, als zweiter Fräsgang wie in
Vorposition beschrieben.'
Fräsasphalt nach Wahl des AN verwerten.
Unebenheiten der gefrästen Fläche höchstens 6 mm innerhalb einer 4,00 m langen Messstrecke in Längs- und
Querrichtung.
Menge: 9400,000 m2
Zuordnung: 113

**02.03.0017 Asphalt fräsen ATS*Tiefe ü.2,5-4,5cm*Breite ü150-200cm Fräsasph. verw.*Unebenheit 6 mm**
StL-Nr. 22311300530309512
Asphalt fräsen und Fräsgut aufnehmen. Anschlusskante
geradlinig auf Frästiefe herstellen. Der Schnittlinienabstand darf maximal 15 mm betragen.
Asphalttragschicht.
Frästiefe über 2,5 bis 4,5 cm.
Fläche '= Fahrbahn, im Bereich der Schollenbildung,
abplatzende Restschichten. Bereiche sind nachzufräsen
und löse Bestandteile sind zu entfernen. In nicht
zusammenhängenden Teillängen. '
Breite der Fläche über 150 bis 200 cm.
Fräsasphalt nach Wahl des AN verwerten.
Unebenheiten der gefrästen Fläche höchstens 6 mm innerhalb einer 4,00 m langen Messstrecke in Längs- und
Querrichtung.
Menge: 450,000 m2
Zuordnung: 113

**02.03.0018 Asphalt fräsen*Asphaltbeton Tiefe ü.1-2,5 cm*Fahrbahn Breite über 200cm Unebenheit 6 mm**
StL-Nr. 22311300592201692
Asphalt fräsen und Fräsgut aufnehmen. Anschlusskante
geradlinig auf Frästiefe herstellen. Der Schnittlinienabstand darf maximal 15 mm betragen.
Asphalt '= Asphaltdeckschicht, pechhaltig. '
Asphaltdeckschicht = Asphaltbeton.
Frästiefe über 1 bis 2,5 cm.
Fläche = Fahrbahn.
Breite der Fläche über 200 cm.
Fräsasphalt 'nach Wahl des AN verwerten.
Entsorgen wird gesondert vergütet.'
Unebenheiten der gefrästen Fläche höchstens 6 mm innerhalb einer 4,00 m langen Messstrecke in Längs- und
Querrichtung.
Menge: 4520,000 m2
Zuordnung: 113

**02.03.0019 Asphalt fräsen ADS*Asphaltbeton*Tiefe ü.1-2,5 cm Fahrbahn*Breite über 200cm Fräsasph. verw.*Unebenheit 6 mm**
StL-Nr. 22311300512201612
Asphalt fräsen und Fräsgut aufnehmen. Anschlusskante
geradlinig auf Frästiefe herstellen. Der Schnittlinienabstand darf maximal 15 mm betragen.
Asphaltdeckschicht.
Asphaltdeckschicht = Asphaltbeton.
Frästiefe über 1 bis 2,5 cm.
Fläche = Fahrbahn.
Breite der Fläche über 200 cm.
Fräsasphalt nach Wahl des AN verwerten.
Unebenheiten der gefrästen Fläche höchstens 6 mm innerhalb einer 4,00 m langen Messstrecke in Längs- und
Querrichtung.
Menge: 2450,000 m2
Zuordnung: 113

**02.03.0020 Unterlage reinigen*lose Teile aufn. Hochdr.-Sauganl.**
StL-Nr. 2231130589102
Unterlage reinigen. Anfallendes Kehrgut nach Wahl des
AN verwerten.
Unterlage 'reinigen einschließlich dem Entfernen von
Grasnarben im Randbereich.
Unterlage= Asphaltbefestigung.
Bereich mit Hocheinbau. '
Lose Bestandteile von Schadstellen aufnehmen.
Selbstaufnehmende Kehrmaschine. Letzter Arbeitsgang mit
Wasserhochdruckreinigungsgeräten mit rotierenden Düsen
und Absaugeinrichtung.
Menge: 6970,000 m2
Zuordnung: 113

**02.03.0021 Bitumenemulsion aufsprühen Bk1,8-Bk0,3*Asphalt gefräst Rampenspritzgerät*C40B5-S Menge 350 g/m2**
StL-Nr. 223113063221249
Bitumenemulsion zur Herstellung des Schichtenverbundes
aufsprühen.
Auf Verkehrsflächen der Belastungsklassen Bk1,8 bis
Bk0,3.
Unterlage = Asphaltbefestigung, gefräst.
Mit Rampenspritzgerät.
Bindemittel = C40B5-S.
Bindemittelmenge = 350 g/m2.
Vor Einbau 'Asphalttragschicht, auch im
Hocheinbaubereich und in Schadstellenbereichen in
einzelnen Teilflächen.'
Menge: 19250,000 m2
Zuordnung: 113

**02.03.0022 Asphalttragsch. aus AC 22 T N herst Bk1,8-Bk0,3 Bitumen 70/100*mit Beschicker**
StL-Nr. 223113153191001
Asphalttragschicht aus Asphalttragschichtmischgut
AC 22 T N herstellen. Anlieferung des Asphaltmischguts
in thermoisolierten Transportbehältern.
In Verkehrsflächen der Belastungsklassen Bk1,8 bis
Bk0,3.
Einbau 'menge  = 350 kg/m2 (entspricht ca. 14 cm),
Hocheinbau 2.BA, Angleichungsbereiche.'
Bindemittel = 70/100.
Einbau mit Beschicker.
Menge: 2900,000 t
Zuordnung: 113

**02.03.0023 Asphalttragsch. aus AC 22 T N herst Bk1,8-Bk0,3 Bitumen 70/100*mit Beschicker**
StL-Nr. 223113153191001
Asphalttragschicht aus Asphalttragschichtmischgut
AC 22 T N herstellen. Anlieferung des Asphaltmischguts
in thermoisolierten Transportbehältern.
In Verkehrsflächen der Belastungsklassen Bk1,8 bis
Bk0,3.
Einbau 'menge  = 200 kg/m2, Tiefeinbaubereich 3.BA und
in Schadstellen. '
Bindemittel = 70/100.
Einbau mit Beschicker.
Menge: 1900,000 t
Zuordnung: 113

**02.03.0024 Asphalttragsch. aus AC 22 T N herst Bk1,8-Bk0,3 Bitumen 70/100**
StL-Nr. 223113153191000
Asphalttragschicht aus Asphalttragschichtmischgut
AC 22 T N herstellen. Anlieferung des Asphaltmischguts
in thermoisolierten Transportbehältern.
In Verkehrsflächen der Belastungsklassen Bk1,8 bis
Bk0,3.
Einbau 'menge 250 kg/m²,
Einbau in OD-Bereich.'
Bindemittel = 70/100.
Menge: 700,000 t
Zuordnung: 113

**02.03.0025 Bitumenemulsion aufsprühen Bk1,8-Bk0,3*Asphalt frisch Rampenspritzgerät*C40B5-S Menge 300 g/m2*vor A.deckschicht**
StL-Nr. 223113063211233
Bitumenemulsion zur Herstellung des Schichtenverbundes
aufsprühen.
Auf Verkehrsflächen der Belastungsklassen Bk1,8 bis
Bk0,3.
Unterlage = Asphaltbefestigung, frisch.
Mit Rampenspritzgerät.
Bindemittel = C40B5-S.
Bindemittelmenge = 300 g/m2.
Vor Einbau Asphaltdeckschicht.
Menge: 19250,000 m2
Zuordnung: 113

**02.03.0026 Asphaltdecksch. aus AC 11 D N herst Bk1,8-Bk0,3 Bitumen 50/70 mit Beschicker**
StL-Nr. 22311333819199901
Asphaltdeckschicht aus Asphaltbeton für Asphaltdeckschichten AC 11 D N herstellen. Anlieferung des
Asphaltmischguts in thermoisolierten
Transportbehältern.
In Verkehrsflächen der Belastungsklassen Bk1,8 bis
Bk0,3.
Einbau 'menge = 100 kg/m2,'
Bindemittel = 50/70.
Grobe Gesteinskörnung 'Kategorie C90/1 mit einem 20
M.-% igen Anteil zugelassener Aufhellungsgesteine aus
Quarzit oder 30 M.-% igen Anteil an alpiner Moräne
bezogen auf das gesamte Gesteinskörnungsgemisch. '
Grobe Gesteinskörnung = Kategorie PSV '51. '
Fremdfüller 'Kalksteinfüller und Calciumhydroxid nach
Unterlagen des AG.
Einbau nahtlos über die gesamte Breite der Fahrbahn.
Seitliche Abböschungen mit Neigung 2 zu 1 herstellen.'
Einbau mit Beschicker.
Menge: 19250,000 m2
Zuordnung: 113

**02.03.0027 Abstumpfungsmaßnahme durchführen LFK 1/3*Gestein wie Aufh. Menge 1 kg/m2*maschinell**
StL-Nr. 2231139521211
Abstumpfungsmaßnahme zur Erhöhung der Anfangsgriffigkeit durch gleichmäßiges Aufbringen und Einwalzen von
Abstreukörnung durchführen. Nicht gebundene Abstreukörnung aufnehmen und nach Wahl des AN verwerten.
Abstreukörnung = Lieferkörnung 1/3.
Aus Gestein wie Aufhellungsgestein in Asphaltdeckschicht.
Abstreumenge = 1 kg/m2.
Maschinell abstreuen.
Menge: 19250,000 m2
Zuordnung: 113

**02.03.0028 Verkehrsfläche kehren Walzasphalt*VSM durchführen**
StL-Nr. 22311397721
Verkehrsfläche mit einer selbstaufnehmenden Kehrmaschine nach Verkehrsfreigabe unverzüglich nach Aufforderung
durch den AG kehren. Kehrgut aufnehmen und nach Wahl
des AN verwerten.
Verkehrsfläche = Fahrbahndeckschicht aus Walzasphalt.
Erforderliche Verkehrssicherungsmaßnahmen durchführen.
Menge: 19250,000 m2
Zuordnung: 113

**02.03.0029 Asphaltdecksch. aus AC 11 D N herst Bk1,8-Bk1,8 Bitumen 50/70**
StL-Nr. 22311334319199909
Asphaltdeckschicht aus Asphaltbeton für Asphaltdeckschichten AC 11 D N herstellen. Anlieferung des
Asphaltmischguts in thermoisolierten
Transportbehältern.
In Verkehrsflächen der Belastungsklassen Bk1,8 bis
Bk0,3.
Einbau 'dicke über 3 bis 4 cm. '
Bindemittel = 50/70.
Grobe Gesteinskörnung 'Kategorie C90/1 mit einem 20
M.-%igen Anteil
zugelassener Aufhellungsgesteine aus Quarzit oder 30
M.-%igen Anteil
an alpiner Moräne bezogen auf das gesamte
Gesteinskörnungsgemisch.'
Grobe Gesteinskörnung = Kategorie PSV ' 51.'
Fremdfüller 'Kalksteinfüller mit Calciumhydroxid nach
Unterlagen des AG '
Einbau ' auf dem Brückenbauwerk, nahtlos über gesamte
Breite. Erschwernisse für Arbeiten bis an die
Bauwerkskappen und an die
Übergangkonstruktion sowie das hierfür ggf.
erforderliche Arbeiten in
Streifen und Zwickeln werden nicht gesondert vergütet.'
Menge: 5,000 t
Zuordnung: 113

**02.03.0030 Randabdichtung herstellen Flankenfl. rein.*Abd. 25/55-55 A**
StL-Nr. 2231139221199
Flankenfläche des hochliegenden Randes der Asphaltschichten abdichten.
Reinigen der Flankenfläche mit Hochdruckreiniger.
Abdichtung mit 25/55-55 A.
Herstellung 'in einem Arbeitsgang - hier nach dem
Herstellen der
Asphalttragschicht '
Dicke der abzudichtenden Asphaltbefestigung 'über 12
bis
16 cm.'
Menge: 1300,000 m
Zuordnung: 113

**02.03.0031 Randabdichtung herstellen Flankenfl. rein.*Abd. 25/55-55 A**
StL-Nr. 2231139221199
Flankenfläche des hochliegenden Randes der Asphaltschichten abdichten.
Reinigen der Flankenfläche mit Hochdruckreiniger.
Abdichtung mit 25/55-55 A.
Herstellung 'in einem Arbeitsgang - hier nach dem
Herstellen der
Asphaltdeckschicht.'
Dicke der abzudichtenden Asphaltbefestigung 'über 3 bis
5 cm.'
Menge: 1300,000 m
Zuordnung: 113

**02.03.0032 Randabdichtung herstellen Flankenfl. rein.*Abd. 25/55-55 A zwei Arbeitsgänge*über 12-14 cm**
StL-Nr. 2231139221124
Flankenfläche des hochliegenden Randes der Asphaltschichten abdichten.
Reinigen der Flankenfläche mit Hochdruckreiniger.
Abdichtung mit 25/55-55 A.
Herstellung in zwei Arbeitsgängen. Zusätzlich je Ausführungsgang auf der horizontalen Fläche zwischen je
zwei Schichten in 10 cm Breite Bindemittel in einer
Menge von mindestens 150 g/m auftragen.
Dicke der abzudichtenden Asphaltbefestigung über 12 bis
14 cm.
Menge: 380,000 m
Zuordnung: 113

**02.03.0033 Naht oder Anschluss zur Fuge aufw. Tiefe 40 mm*Breite 10 mm**
StL-Nr. 223113937996199
Naht oder Anschluss ohne Fugenspalt in Asphaltdeckschicht zur Fuge aufweiten und säubern. Anfallende Ausbaustoffe nach Wahl des AN verwerten.
Naht, Anschluss 'alle Längs- und Querfugen, sowie
Anschlüsse an Borde, Rinnen, Pflasterstreifen,
Fahrbahnübergänge etc. '
Einzellängen 'alle Längen der Maßnahme. '
Fugenspalttiefe = 40 mm.
Fugenspaltbreite = 10 mm.
Aufweiten 'durch Schneiden.
Schneidschlamm während des Schneidvorgangs aufsaugen.
Stoffe einer Verwertung nach Wahl des AN zuführen. '
Menge: 880,000 m
Zuordnung: 113

**02.03.0034 Fugenfüllung herstellen*Deckschicht*Tiefe 40 mm Breite 10 mm*Fugenmasse N2**
StL-Nr. 22311394291961001
Fugenfüllung herstellen.
Fuge 'alle Längs- und Querfugen, sowie Anschlüsse an
Borde, Rinnen, Pflasterstreifen, Fahrbahnübergänge etc.
'
In der Asphaltdeckschicht.
Einzellängen 'alle Längen der Maßnahme. '
Fugenspalttiefe = 40 mm.
Fugenspaltbreite = 10 mm.
Mit heiß verarbeitbarer Fugenmasse Typ N2, einschließlich zugehörigem und zuvor aufgetragenem Voranstrichmittel.
Menge: 880,000 m
Zuordnung: 113

*Hinweis*
Bild 1.

**02.03.0035 Fuge ausräumen und säubern Fuge an Kappen*Deckschicht Tiefe 35 mm**
StL-Nr. 223113927619905
Bestehende Fuge ausräumen und Fugenspalt säubern. Ausbaustoffe nach Wahl des AN verwerten.
Randfuge an Brückenkappen.
In der Asphaltdeckschicht.
Einzellängen 'bis 10,00 m.
Fugen zwischen Bordstein und Kappe.
Fuge von Bewuchs und alte Fugenmasse vollständig
säubern.'
Fugenspaltbreite 'über 2 bis 5 cm. '
Fugenspalttiefe = 35 mm.
Menge: 18,000 m
Zuordnung: 113

**02.03.0036 Erschwernis infolge Einfassungen Erschwer. gesamt*A.decks+A.bind.**
StL-Nr. 2231130831399
Erschwernis infolge Einfassungen, Borden und Fahrbahnübergängen. Abgerechnet wird die Länge der Einfassung.
Erschwernis beim Fräsen oder Aufnehmen, Aufsprühen von
Bitumenemulsionen sowie Herstellen von Asphaltschichten.
Asphaltdeck- und Asphaltbinderschicht.
Einbauten '= Tiefbord am Fahrbahnrand.
Tiefbord verbleibt, wird beim Hocheinbau überbaut. '
Menge: 2830,000 m
Zuordnung: 113

*Hinweis*
bis OZ.03.03.0040. OD - Bereich

**02.03.0037 Erschwernis infolge Einfassungen Erschwer. gesamt*A.decks+A.bind.**
StL-Nr. 2231130831399
Erschwernis infolge Einfassungen, Borden und Fahrbahnübergängen. Abgerechnet wird die Länge der Einfassung.
Erschwernis beim Fräsen oder Aufnehmen, Aufsprühen von
Bitumenemulsionen sowie Herstellen von Asphaltschichten.
Asphaltdeck- und Asphaltbinderschicht.
Einbauten '= Rinne im OD-Bereich.'
Menge: 535,000 m
Zuordnung: 113

*Hinweis*
und zu OZ 02.03.0038: Die Leistungen sind direkt mit
dem jeweiligen Versorgungsträger abzurechnen.

**02.03.0038 Erschwernis infolge Einbauten Erschwer. gesamt*A.decks.+A.bind. Schächte**
StL-Nr. 2231130781302
Erschwernis infolge Einbauten, Schächten und Straßenabläufen. Abgerechnet wird je Stück Einbauteil.
Erschwernis beim Fräsen, Aufnehmen, Aufsprühen von Bi-
tumenemulsionen sowie Herstellen von Asphaltschichten.
Asphaltdeck- und Asphaltbinderschicht.
Schächte.
Menge: 1,000 St
Zuordnung: 113

**02.03.0039 Erschwernis infolge Einbauten Erschwer. gesamt*A.decks.+A.bind. Hydranten+Schieb**
StL-Nr. 2231130781301
Erschwernis infolge Einbauten, Schächten und Straßenabläufen. Abgerechnet wird je Stück Einbauteil.
Erschwernis beim Fräsen, Aufnehmen, Aufsprühen von Bi-
tumenemulsionen sowie Herstellen von Asphaltschichten.
Asphaltdeck- und Asphaltbinderschicht.
Hydranten und Schieberkappen.
Menge: 7,000 St
Zuordnung: 113

**02.03.0040 Erschwernis infolge Einbauten Erschwer. gesamt*A.decks.+A.bind. Straßenabläufe**
StL-Nr. 2231130781303
Erschwernis infolge Einbauten, Schächten und Straßenabläufen. Abgerechnet wird je Stück Einbauteil.
Erschwernis beim Fräsen, Aufnehmen, Aufsprühen von Bi-
tumenemulsionen sowie Herstellen von Asphaltschichten.
Asphaltdeck- und Asphaltbinderschicht.
Straßenabläufe.
Menge: 20,000 St
Zuordnung: 113

**02.03.0041 Asphalt fräsen ATD*Asphaltbeton*Breite ü150-200cm*Unebenheit 6 mm**
StL-Nr. 22311300542909592
Asphalt fräsen und Fräsgut aufnehmen. Anschlusskante
geradlinig auf Frästiefe herstellen. Der Schnittlinienabstand darf maximal 15 mm betragen.
Asphalttragdeckschicht.
Asphaltdeckschicht = Asphaltbeton.
Frästiefe 'bis 8 cm. '
Fläche '= Anschlussbereiche aller Einmündungen mit
Asphalteinbau.
In nicht zusammenhängenden Teillängen. '
Breite der Fläche über 150 bis 200 cm.
Fräsasphalt '= teilweise pechaltige Asphaltschichten.
Fräsasphalt nach Wahl des AN verwerten.
Entsorgen wird gesondert vergütet. '
Unebenheiten der gefrästen Fläche höchstens 6 mm innerhalb einer 4,00 m langen Messstrecke in Längs- und
Querrichtung.
Menge: 460,000 m2
Zuordnung: 113

**02.03.0042 Bitumenemulsion aufsprühen*Asphalt gefräst Rampenspritzgerät*C40B5-S Menge 350 g/m2**
StL-Nr. 223113063921249
Bitumenemulsion zur Herstellung des Schichtenverbundes
aufsprühen.
Auf Verkehrsflächen 'der Belastungsklassen Bk1,8 bis
Bk0,3 sowie auf Wirtschaftswegen = alle Einmündungen
mit Asphalteinbau. '
Unterlage = Asphaltbefestigung, gefräst.
Mit Rampenspritzgerät.
Bindemittel = C40B5-S.
Bindemittelmenge = 350 g/m2.
Vor Einbau 'Asphalttragdeckschicht.
In nicht zusammenhängenden Teilflächen.'
Menge: 460,000 m2
Zuordnung: 113

**02.03.0043 Asphalttragd. aus AC 16 TD herst. Bitumen 70/100*Abböschung 2 zu 1**
StL-Nr. 223113827991002
Asphalttragdeckschicht aus Asphalttragdeckschichtmischgut AC 16 TD herstellen. Anlieferung des Asphaltmischguts in thermoisolierten Transportbehältern.
In Verkehrsflächen '= Einmündung Wirtschaftswege. '
Einbau 'stärke bis ca. 8 cm. '
Bindemittel = 70/100.
Seitliche Abböschungen 2 zu 1 herstellen.
Menge: 90,000 t
Zuordnung: 113

*Hinweis*
und zu OZ 02.03.0044: Die Leistungen sind direkt mit
dem jeweiligen Versorgungsträger abzurechnen.

**02.03.0044 Schachtteil ausbauen Abdeckung*Baut.s.+lagern Ausbau verwerten**
StL-Nr. 2241104091011
Freigelegtes Schachtteil ausbauen. Aufbruch von Straßenbefestigung wird gesondert vergütet.
Teil = Abdeckung beliebiger Bauart, lichte Weite bis
1,00 m.
Abdeckung säubern und innerhalb der Baustelle lagern.
Sämtliche Ausbaustoffe nach Wahl des AN verwerten.
Menge: 1,000 St
Zuordnung: 110

**02.03.0045 Schachtabdeckung aufsetzen*m. Schmutzfänger Höhe Zug um Zug*Mörtel M20**
StL-Nr. 224110454930201
Schachtabdeckung, mit lichter Weite mindestens 610 mm
und rundem Rahmen, aufsetzen.
Schachtabdeckung 'Ausführung nach DIN 19584, mit Rahmen
aus Gusseisen. '
Ausführung = mit Schmutzfänger.
Schachtabdeckung zunächst provisorisch auflegen und
entsprechend Bauablauf Zug um Zug bis auf planmäßige
Höhe setzen.
Fuge zwischen Fertigteilen mit Mörtel M20 vollflächig
unter Verwendung von mindestens drei Distanzstücken
entsprechender Festigkeit herstellen, Fugen glattstreichen.
Menge: 1,000 St
Zuordnung: 110

#### Abschnitt 02.04 PFLASTER, BORDE, RINNE

**02.04.0001 Ausbauhilfsschnitt herstellen*Dicke ü. 20-25 cm**
StL-Nr. 22311401593
Ausbauhilfsschnitt herstellen. Schneidschlamm absaugen
und nach Wahl des AN verwerten.
Im Randbereich 'zwischen Rinnenplatten und Bordstein. '
Dicke der Betondecke über 20 bis 25 cm.
Menge: 30,000 m
Zuordnung: 114

*Hinweis*
auch bei der Brücke

**02.04.0002 Bordstein aufnehmen. Hochbord Beton alles Verw. AN**
StL-Nr. 221115031190200
Bordstein aufnehmen.
Bordstein = Hoch- und Rundbordstein aus Beton, Breite
bis 18 cm, Höhe bis 30 cm.
Fundament 'aus Beton über 10 bis 20 cm dick und
Rückenstütze aus Beton aufbrechen.
Fahrbahnrand, in kurzen Abschnitten.'
Sämtliche Steine und übriges Aufbruchgut nach Wahl des
AN verwerten.
Menge: 15,000 m
Zuordnung: 115

**02.04.0003 Rinne aus Betonformst. aufnehmen Rinnenpl. bis 8cm Fugenmörtel*Fund.bet. ü.10-20 Verwertung AN**
StL-Nr. 223115041391201
Rinne aus Betonformsteinen aufnehmen. Aufbruch der
Tragschicht wird gesondert vergütet.
Art = Rinnenplatte, Dicke bis 8 cm.
Breite ' 30 cm,
Rinne mit Unterbeton entfernen. Angrenzenden Bordstein
mit Unterbeton verbleibt. Der dadurch erforderliche
Mehraufwand, abstemmen des Unterbetons, vorsichtiges
Arbeiten, ist einzukalkulieren.'
Mit Fugenfüllung aus hydraulisch gebundenem Fu-
genmörtel.
Fundament aus Beton/Mörtel, über 10 bis 20 cm dick,
aufbrechen.
Formsteine und Aufbruchgut nach Wahl des AN verwerten.
Menge: 30,000 m
Zuordnung: 115

**02.04.0004 Unterlage profilieren**
Unterlage nach Unterlagen des AG profilieren und
verdichten.
Liefern von Baustoff bzw. Entfernen von überschüssigem
Baustoff wird gesondert vergütet.
Bereich = Rinne.
Unterlage = Schicht aus frostunempfindlichem Baustoff
oder Baustoffgemisch.
Verformungsmodul der profilierten Unterlage mindestens
45 MPa.
Unebenheit innerhalb einer 4,00 m langen Messstrecke
höchstens 3 cm in Längs- und Querrichtung.
Menge: 12,000 m2
Zuordnung: 112

**02.04.0005 Bordstein aus Beton setzen BSt. HB 18x30 cm gerader Stein*bis 10 cm unt. OK**
StL-Nr. 22111531101009119
Bordstein aus Beton setzen. Breite der Rückenstütze
mind. 15 cm.
Bordstein = HB 18 x 30 cm.
Bordstein ' = gerader Stein.
Länge = 1,0 m.'
Gerader Stein.
Rückenstütze bis 10 cm unter Oberkante Bordstein. Beton
mit einer Druckfestigkeit (Einzelwert) am Bohrkern von
mind. 12 MPa.
Fundamentbeton 'C 20/25, 20 cm dick herstellen,
erforderliche Erdarbeiten ausführen.'
Menge: 5,000 m
Zuordnung: 115

**02.04.0006 Bordstein aus Beton setzen BSt. HB 18x30 cm*an Rinne mit BewF*bis 10 cm unt. OK**
StL-Nr. 22111531101001919
Bordstein aus Beton setzen. Breite der Rückenstütze
mind. 15 cm.
Bordstein = HB 18 x 30 cm.
Bordstein mit Bewegungsfugen an Rinne.
Bordstein ' = gerader Stein.
Länge = 1,0 m.
Bordstein auf dem Bauwerk.'
Rückenstütze bis 10 cm unter Oberkante Bordstein. Beton
mit einer Druckfestigkeit (Einzelwert) am Bohrkern von
mind. 12 MPa.
Fundamentbeton 'C 20/25, 20 cm dick herstellen,
erforderliche Erdarbeiten ausführen.'
Menge: 10,000 m
Zuordnung: 115

**02.04.0007 Bordstein trennen HBSt. 18/30-15/22*BSt.nassschneiden BSt. trennen**
StL-Nr. 2211153261101
Bordstein auf Passmaß trennen.
Bordstein aus Beton ca. 18/30 bis 15/22 cm.
Bordstein trennen durch Nassschneiden.
Bordstein quer trennen.
Menge: 6,000 St
Zuordnung: 115

**02.04.0008 Rinne aus Betonformsteinen herst.**
StL-Nr. 2231154419990
Rinne aus Betonformsteinen herstellen.
Formstein 'Rinnenplatte, Breite 30 cm, Höhe 10 cm.'
Fundament und Rückenstütze 'Fundament 20 cm aus Beton C
20/25. Rückenstütze vorhanden.'
Fuge 'mit wasserundurchlässigen Werksmörtelmischung
vergießen.
Erforderliche Erdarbeiten ausführen.'
Menge: 30,000 m
Zuordnung: 115

**02.04.0009 Rinnenplatte trennen**
Rinnenplatte trennen
Rinnenplatte, Breite/Höhe 30/10 cm auf Passmaß trennen
Menge: 2,000 m

**02.04.0010 Rinnenplatte regulieren**
Rinnenplatte regulieren
Rinnenplatte 30/30/8 cm höhen- und fluchtgerecht
regulieren.
Rinnenplatten liegen auf Unterbeton.
Rinnenplatten mit Zementmörtel unterfüllen und
vergießen.
Überschüssiges Material in Eigentum des AN.
Menge: 10,000 m

*Hinweis*
Zu der folgenden Position ist eine gesonderte Rechnung
zu stellen.

#### Abschnitt 02.05 ENTSORGUNG

**02.05.0001 Gefährl. Abfall aus Baustelle ents.*Gebühr einrechn.**
StL-Nr. 21210221791
Gefährlichen Abfall aus Baustelle laden, fördern und
entsorgen. Art der Belastung und Entsorgung nach Unterlagen des AG. Entsorgungsnachweis nach Unterlagen des
AG führen.
Abgerechnet wird nach Wiegescheinen.
Abfallschlüsselnummer '17 05 03*,
Materialklasse =  BM-F3,
Deponieklasse DK II,
Homogenbereich B3.
Bankettschälgut und ungebundene Oberbau, die
gefährliche Stoffe enthalten.'
Gebühren der Abfallentsorgung sind einzurechnen.
Menge: 400,000 t
Zuordnung: 102

**02.05.0002 Gefährl. Abfall aus Abbruch ents.*Gebühr einrechn.**
StL-Nr. 21210220991
Gefährlichen Abfall aus Abbruch laden, fördern und entsorgen. Art der Belastung und Entsorgung nach Unterlagen des AG. Entsorgungsnachweis nach Unterlagen des AG
führen.
Abgerechnet wird nach Wiegescheinen.
Abfallschlüsselnummer '17 03 01* - Kohlenteerhaltige
Bitumengemische.'
Gebühren der Abfallentsorgung sind einzurechnen.
Menge: 1400,000 t
Zuordnung: 102

**02.05.0003 Entsorgungsnachweis und Gebühren**
Entsorgungsnachweis und Gebühren
Entsorgungsgebühren von gefährlichen Abfall.
Folgende Leistungen sind einzukalkulieren:
- Abwicklung des Nachweis- und Andienungsverfahrens im
eANV als
Bevollmächtigter des AG.
- Erstellen des Entsorgungsnachweises und ergänzendes
Formblatt
Verfahrensbevollmächtigung (EGF)
- Erwirkung der erforderlichen Genehmigung inkl. aller
Gebühren für den Entsorgungsnachweis und aller
erforderlichen elektronischen Signaturen.
Entsorgungsnachweis nach Unterlagen des AG führen.
Menge: 1,000 Psch

#### Abschnitt 02.06 VERKEHRSSCHILDER

**02.06.0001 Verkehrsschild abbauen Größe bis 1,1 m2 Rohrpf. bis 76,1*Fundament entf. neben d. Fahrbahn*Stoffe d.Verw.zuf Boden a.Bst.verf.**
StL-Nr. 22113001119051121
Verkehrsschild ggf. mit Aufstellvorrichtung abbauen.
Schildgröße bis 1,1 m2.
Schild '= Ronde, Dreieck, Quadrat.
Verkehrsschild abbauen, lagern und wiedereinbauen.'
Aufstellvorrichtung = Rohrpfosten, DU bis 76,1 mm abbauen.
Fundament entfernen.
Schild neben der Fahrbahn.
Abgebaute Stoffe nach Wahl des AN verwerten.
Fundamentlöcher mit Boden aus dem Baubereich flächenhaft verfüllen und verdichten.
Menge: 5,000 St
Zuordnung: 130

**02.06.0002 Verkehrsschild abbauen Aufst.Bef.bleibt*Fundament entf. neben d. Fahrbahn*säubern u. lagern**
StL-Nr. 22113001199011110
Verkehrsschild ggf. mit Aufstellvorrichtung abbauen.
Schildgröße 'bis 1,1 m2.
Verkehrsschild abbauen, lagern und wiedereinbauen.'
Schild '= Ronde, Dreieck,Quadrat mit einem oder zwei
Zusatzschildern.'
Aufstellvorrichtung mit Befestigung verbleibt.
Fundament entfernen.
Schild neben der Fahrbahn.
Wieder verwendbare Stoffe säubern, fördern und nach Un-
terlagen des AG lagern. Restliches Abbruchgut nach Wahl
des AN verwerten.
Menge: 4,000 St
Zuordnung: 130

**02.06.0003 Verkehrsschild abbauen Größe bis 1,1 m2 Rohrpf. bis 76,1*Fundament entf. neben d. Fahrbahn*Stoffe d.Verw.zuf Boden a.Bst.verf.**
StL-Nr. 22113001119051121
Verkehrsschild ggf. mit Aufstellvorrichtung abbauen.
Schildgröße bis 1,1 m2.
Schild '= Ronde, Dreieck, Quadrat
mit einem Zusatzschild.'
Aufstellvorrichtung = Rohrpfosten, DU bis 76,1 mm abbauen.
Fundament entfernen.
Schild neben der Fahrbahn.
Abgebaute Stoffe nach Wahl des AN verwerten.
Fundamentlöcher mit Boden aus dem Baubereich flächenhaft verfüllen und verdichten.
Menge: 23,000 St
Zuordnung: 130

**02.06.0004 Verkehrsschild abbauen Größe bis 1,1 m2 Rohrpf. bis 76,1*Fundament entf. neben d. Fahrbahn*Stoffe d.Verw.zuf Boden a.Bst.verf.**
StL-Nr. 22113001119051121
Verkehrsschild ggf. mit Aufstellvorrichtung abbauen.
Schildgröße bis 1,1 m2.
Schild '= Ronde, Dreieck, Quadrat,
zwei oder mehr VZ-Schilder mit einem Zusatzschild.'
Aufstellvorrichtung = Rohrpfosten, DU bis 76,1 mm abbauen.
Fundament entfernen.
Schild neben der Fahrbahn.
Abgebaute Stoffe nach Wahl des AN verwerten.
Fundamentlöcher mit Boden aus dem Baubereich flächenhaft verfüllen und verdichten.
Menge: 4,000 St
Zuordnung: 130

**02.06.0005 Verkehrsschild abbauen Größe bis 1,1 m2 Rohrpf. bis 76,1 neben d. Fahrbahn*Stoffe d.Verw.zuf**
StL-Nr. 22113001119059120
Verkehrsschild ggf. mit Aufstellvorrichtung abbauen.
Schildgröße bis 1,1 m2.
Schild '= Leitplatte 626-30,
Schild seitlich lagern und wiedereinbauen.'
Aufstellvorrichtung = Rohrpfosten, DU bis 76,1 mm abbauen.
Fundament '= vorhandene Bodenhülse in Pflasterfläche.
Austellung im FBT. '
Schild neben der Fahrbahn.
Abgebaute Stoffe nach Wahl des AN verwerten.
Menge: 1,000 St
Zuordnung: 130

**02.06.0006 Verkehrsschild abbauen Größe bis 1,1 m2 2 Rohrpf.bis 76,1*Fundament entf. neben d. Fahrbahn*Stoffe d.Verw.zuf**
StL-Nr. 22113001119061120
Verkehrsschild ggf. mit Aufstellvorrichtung abbauen.
Schildgröße bis 1,1 m2.
Schild '= Tabellenwegweiser.
Verkehrsschild abbauen, lagern.'
Aufstellvorrichtung = 2 Rohrpfosten, DU bis 76,1 mm abbauen.
Fundament entfernen.
Schild neben der Fahrbahn.
Abgebaute Stoffe nach Wahl des AN verwerten.
Menge: 3,000 St
Zuordnung: 130

**02.06.0007 Verkehrsschild anbringen*Größe 2 einseitig*Folie RA 2 3 mm dick*St.Rohrsch.Plan I UK Schild ab 2 m**
StL-Nr. 22113010199212212
Verkehrsschild nach Unterlagen des AG anbringen.
Schild '= Ronde, Dreieck, Quadrat mit einem
Zusatzschild.
16x Zusatzschild 1052-37,
1x Zusatzschild 1007-35,
1x Zusatzschild "Campingbetrieb".'
Größe 2.
Einseitig.
Mit retroreflektierender Folie der Klasse RA 2.
Schild = flach, 3 mm dick.
Befestigung mit Stahl-Rohrschelle, feuerverzinkt, nach
IVZ-Norm, Standardplan I. Verschraubung aus nicht rostendem Stahl mind. der Stahlsorte A 2.
Anbringung neben der Fahrbahn. Unterkante des Schildes
ab 2,00 m über der Verkehrsfläche.
Menge: 18,000 St
Zuordnung: 130

**02.06.0008 Verkehrsschild anbringen*Größe 2 einseitig*Folie RA 2 3 mm dick*St.Rohrsch.Plan I UK Schild ab 2 m**
StL-Nr. 22113010199212212
Verkehrsschild nach Unterlagen des AG anbringen.
Schild '=zwei Schilder auf einem Rohrpfosten mit einem
Zusatzschild.'
Größe 2.
Einseitig.
Mit retroreflektierender Folie der Klasse RA 2.
Schild = flach, 3 mm dick.
Befestigung mit Stahl-Rohrschelle, feuerverzinkt, nach
IVZ-Norm, Standardplan I. Verschraubung aus nicht rostendem Stahl mind. der Stahlsorte A 2.
Anbringung neben der Fahrbahn. Unterkante des Schildes
ab 2,00 m über der Verkehrsfläche.
Menge: 3,000 St
Zuordnung: 130

**02.06.0009 Verkehrsschild anbringen*Größe 2 einseitig*Folie RA 2 3 mm dick*St.Rohrsch.Plan I UK Schild ab 2 m**
StL-Nr. 22113010199212212
Verkehrsschild nach Unterlagen des AG anbringen.
Schild '= VZ 314-20
mit zwei Zusatzschilder.
Zusatzschild 1000-20
Zusatzschild 1010-58.'
Größe 2.
Einseitig.
Mit retroreflektierender Folie der Klasse RA 2.
Schild = flach, 3 mm dick.
Befestigung mit Stahl-Rohrschelle, feuerverzinkt, nach
IVZ-Norm, Standardplan I. Verschraubung aus nicht rostendem Stahl mind. der Stahlsorte A 2.
Anbringung neben der Fahrbahn. Unterkante des Schildes
ab 2,00 m über der Verkehrsfläche.
Menge: 1,000 St
Zuordnung: 130

**02.06.0010 Verkehrsschild anbringen*Größe 2 einseitig*Folie RA 2*St.Rohrsch.PlanII UK Schild unt.2 m**
StL-Nr. 22113010199212921
Verkehrsschild nach Unterlagen des AG anbringen.
Schild '=Tabellenwegweiser entsprechend statischen und
konstruktiven Erfordernissen nach Unterlagen des AG an
Aufstellvorrichtung anbringen.'
Größe 2.
Einseitig.
Mit retroreflektierender Folie der Klasse RA 2.
Schild '- VZ-434 mit VZ 366 und mit zwei Zusatzschilder
gelagert.
Schild auf zwei Rohrpfosten.'
Befestigung mit Stahl-Rohrschelle, feuerverzinkt, nach
IVZ-Norm, Standardplan II. Verschraubung aus nicht rostendem Stahl mind. der Stahlsorte A 2.
Anbringung neben der Fahrbahn. Unterkante des Schildes
unter 2,00 m über der Verkehrsfläche.
Menge: 1,000 St
Zuordnung: 130

**02.06.0011 Wegweiser anbringen Folie RA 2*Profilverstärkt*UK Schild ab 2 m**
StL-Nr. 22113010699902592
Pfeilwegweiser oder Tabellenwegweiser in aufgelöster
Form entsprechend statischen und konstruktiven Erfordernissen nach Unterlagen des AG an Aufstellvorrichtung
anbringen. Maßstäbliche Ausführungszeichnung nach Un-
terlagen des AG herstellen.
Schild '=gelagerter VZ-434-Tabellenwegweiser.'
Höhe 'und Breite wie im Bestand.'
Mit retroreflektierender Folie der Klasse RA 2.
Schild = profilverstärkt.
Befestigung 'mit Stahl-Rohrschelle, feuerverzinkt, nach
IVZ-Norm, Standardplan II. Verschraubung aus nicht rostendem Stahl mind. der Stahlsorte A 2.'
Anbringung neben der Fahrbahn. Unterkante des Schildes
ab 2,00 m über der Verkehrsfläche.
Menge: 2,000 St
Zuordnung: 130

**02.06.0012 Rohrpfosten aufstellen Länge>3000-3500mm*R.St. 60,3/2,0 mm Fundament Typ A*Aushub i.Bst.vert Preisänd. Pfosten**
StL-Nr. 22113030251909111
Rohrpfosten mit Abdeckkappe für Verkehrsschild aufstellen einschl. anfallenden Aushubarbeiten. Stahlteile
feuerverzinkt. Umgebende Fläche entsprechend dem früheren Zustand herstellen.
Pfostenlänge = über 3000 mm bis 3500 mm.
Rohr = Stahl 60,3/2,0 mm.
Pfosten 'mit Bodenhülse aus Stahl. Länge der Bodenhülse

mind. 300 mm '
Aufstellung 'in Boden/Homogenbereich nach Unterlagen
des
AG. Homogenbereich B1, B2. '
Fundament Typ A nach IVZ-Norm.
Überschüssigen Aushub innerhalb der Baustelle flächenhaft verteilen.
Bei Änderung der Pfostenlänge verändert sich der Einheitspreis im Verhältnis zur ausgeschriebenen Pfostenlänge. Basislänge für die Abrechnung ist bei Mehrlängen
die maximal, bei Minderlängen die minimal ausgeschriebene Pfostenlänge.
Menge: 22,000 St
Zuordnung: 130

**02.06.0013 Rohrpfosten aufstellen Länge>2000-2500mm*R.St. 60,3/2,0 mm Fundament Typ A*Aushub i.Bst.vert Preisänd. Pfosten**
StL-Nr. 22113030231909111
Rohrpfosten mit Abdeckkappe für Verkehrsschild aufstellen einschl. anfallenden Aushubarbeiten. Stahlteile
feuerverzinkt. Umgebende Fläche entsprechend dem früheren Zustand herstellen.
Pfostenlänge = über 2000 mm bis 2500 mm.
Rohr = Stahl 60,3/2,0 mm.
Pfosten 'mit Bodenhülse aus Stahl. Länge der Bodenhülse

mind. 300 mm '
Aufstellung 'in Boden/Homogenbereich nach Unterlagen
des
AG. Homogenbereich B1, B2. '
Fundament Typ A nach IVZ-Norm.
Überschüssigen Aushub innerhalb der Baustelle flächenhaft verteilen.
Bei Änderung der Pfostenlänge verändert sich der Einheitspreis im Verhältnis zur ausgeschriebenen Pfostenlänge. Basislänge für die Abrechnung ist bei Mehrlängen
die maximal, bei Minderlängen die minimal ausgeschriebene Pfostenlänge.
Menge: 2,000 St
Zuordnung: 130

**02.06.0014 Rohrpfosten aufstellen Länge>2500-3000mm*R.St. 60,3/2,0 mm Fundament Typ A*Aushub i.Bst.vert Preisänd. Pfosten**
StL-Nr. 22113030241909111
Rohrpfosten mit Abdeckkappe für Verkehrsschild aufstellen einschl. anfallenden Aushubarbeiten. Stahlteile
feuerverzinkt. Umgebende Fläche entsprechend dem früheren Zustand herstellen.
Pfostenlänge = über 2500 mm bis 3000 mm.
Rohr = Stahl 60,3/2,0 mm.
Pfosten 'mit Bodenhülse aus Stahl. Länge der Bodenhülse

mind. 300 mm '
Aufstellung 'in Boden/Homogenbereich nach Unterlagen
des
AG. Homogenbereich B1, B2. '
Fundament Typ A nach IVZ-Norm.
Überschüssigen Aushub innerhalb der Baustelle flächenhaft verteilen.
Bei Änderung der Pfostenlänge verändert sich der Einheitspreis im Verhältnis zur ausgeschriebenen Pfostenlänge. Basislänge für die Abrechnung ist bei Mehrlängen
die maximal, bei Minderlängen die minimal ausgeschriebene Pfostenlänge.
Menge: 4,000 St
Zuordnung: 130

*Hinweis*
Eine Vergütung der Leistungen für das Entfernen der
Markierungen erfolgt nur für tatsächlich ausgeführte
Leistungen.

#### Abschnitt 02.07 FAHRBAHNMARKIERUNGEN

**02.07.0001 Fahrbahnmarkierung sichern**
Fahrbahnmarkierung für die Wiederherstellung der
Markierung im
Baustellenbereich sichern.
Aufnahme von Art und Geometrie sowie
Markierungsmaterial des Bestandes.
Menge: 1,000 Psch

**02.07.0002 Längsmarkierung entfernen*Breite 0,12 m Farbe*a.Asphaltdecksch. Deckenerneuerung*Abf.d. Verw.zuf.**
StL-Nr. 22113100591111001
Längsmarkierung einschl. evtl. Sperrflächenumrandung
entfernen. Abgerechnet wird der entfernte Strich, bei
Doppelstrichen zwei Striche.
Markierung 'Durchgehender Strich als
Fahrstreifenbegrenzung oder
als Fahrbahnbegrenzung. '
Strichbreite = 0,12 m.
Markierungsstoffart = Farbe.
Auf Asphaltdeckschicht.
Entfernen für Deckenerneuerung.
Abfall aufnehmen und nach Wahl des AN verwerten.
Menge: 5400,000 m
Zuordnung: 131

**02.07.0003 Längsmarkierung entfernen*Breite 0,12 m Plastik*a.Asphaltdecksch. Deckenerneuerung*Abf.d. Verw.zuf.**
StL-Nr. 22113100591311001
Längsmarkierung einschl. evtl. Sperrflächenumrandung
entfernen. Abgerechnet wird der entfernte Strich, bei
Doppelstrichen zwei Striche.
Markierung 'Strich/Lücke alle Verhältnisse.'
Strichbreite = 0,12 m.
Markierungsstoffart = Plastikmasse.
Auf Asphaltdeckschicht.
Entfernen für Deckenerneuerung.
Abfall aufnehmen und nach Wahl des AN verwerten.
Menge: 1300,000 m
Zuordnung: 131

**02.07.0004 Längsmarkierung entfernen Plastik*a.Asphaltdecksch. Deckenerneuerung*Abf.d. Verw.zuf.**
StL-Nr. 22113100599311001
Längsmarkierung einschl. evtl. Sperrflächenumrandung
entfernen. Abgerechnet wird der entfernte Strich, bei
Doppelstrichen zwei Striche.
Markierung 'Strich/Lücke alle Verhältnisse,
Blockmarkierung.'
Strichbreite 'bis 0,25 m. '
Markierungsstoffart = Plastikmasse.
Auf Asphaltdeckschicht.
Entfernen für Deckenerneuerung.
Abfall aufnehmen und nach Wahl des AN verwerten.
Menge: 100,000 m
Zuordnung: 131

**02.07.0005 Markierungszeichen entfernen Plastikmasse*a.Asphaltdecksch. Deckenerneuerung*Abf.d. Verw.zuf.**
StL-Nr. 221131015311001
Markierungszeichen entfernen. Abgerechnet wird die entfernte markierte Fläche. Bei Pfeil, Buchstabe, Ziffer,
Verkehrsschild und Piktogramm ergibt sich die Fläche
aus dem kleinsten umschließenden Rechteck.
Markierungsstoffart = Plastikmasse.
Auf Asphaltdeckschicht.
Entfernen für Deckenerneuerung.
Abfall aufnehmen und nach Wahl des AN verwerten.
Menge: 23,000 m2
Zuordnung: 131

**02.07.0006 Längsmarkierung Typ II herstellen durchg.Fb.begr.*Breite 0,12 m mit Vormarkierung*einkomp. Farbe grobe Nachstreum. mind. P 6**
StL-Nr. 22113150511111919
Längsmarkierung Typ II einschl. evtl.
Sperrflächenumrandung als endgültige Markierung herstellen. Abgerechnet wird der markierte Strich, bei
Doppelstrichen zwei Striche.
Durchgehend als Fahrbahnbegrenzung.
Strichbreite = 0,12 m.
Strich mit Vormarkierung.
Markierungssystem aus einkomponentiger lösemittelarmer
Farbe (High-Solid).
Als System mit groben Nachstreumitteln.
Schichtdicke '600 µm.'
Verkehrsklasse mindestens P 6.
Markierung auf 'Asphaltdeckschicht. '
Menge: 5980,000 m
Zuordnung: 131

**02.07.0007 Längsmarkierung Typ II herstellen Leitlinie 1 zu 2*Breite 0,12 m mit Vormarkierung*Heißplastikmasse grobe Nachstreum. P 7**
StL-Nr. 22113150531171929
Längsmarkierung Typ II einschl. evtl.
Sperrflächenumrandung als endgültige Markierung herstellen. Abgerechnet wird der markierte Strich, bei
Doppelstrichen zwei Striche.
Unterbrochen; Verhältnis Strich/Lücke 1 zu 2 als Leitlinie.
Strichbreite = 0,12 m.
Strich mit Vormarkierung.
Markierungssystem aus thermoplastischem Stoff, nicht
spritzbar (Heißplastikmasse).
Als System mit groben Nachstreumitteln.
Schichtdicke '3,0 mm. '
Verkehrsklasse = P 7.
Markierung auf 'Asphaltdeckschicht. '
Menge: 940,000 m
Zuordnung: 131

**02.07.0008 Längsmarkierung Typ II herstellen Leitlinie 1 zu 1*Breite 0,12 m mit Vormarkierung*Heißplastikmasse grobe Nachstreum. P 7**
StL-Nr. 22113150551171929
Längsmarkierung Typ II einschl. evtl.
Sperrflächenumrandung als endgültige Markierung herstellen. Abgerechnet wird der markierte Strich, bei
Doppelstrichen zwei Striche.
Unterbrochen; Verhältnis Strich/Lücke 1 zu 1 als Leitlinie.
Strichbreite = 0,12 m.
Strich mit Vormarkierung.
Markierungssystem aus thermoplastischem Stoff, nicht
spritzbar (Heißplastikmasse).
Als System mit groben Nachstreumitteln.
Schichtdicke '3,0 mm. '
Verkehrsklasse = P 7.
Markierung auf 'Asphaltdeckschicht. '
Menge: 60,000 m
Zuordnung: 131

**02.07.0009 Längsmarkierung Typ II herstellen Blockmark. 1 zu 1*Breite 0,25 m mit Vormarkierung*Heißplastikmasse grobe Nachstreum. P 7**
StL-Nr. 22113150543171929
Längsmarkierung Typ II einschl. evtl.
Sperrflächenumrandung als endgültige Markierung herstellen. Abgerechnet wird der markierte Strich, bei
Doppelstrichen zwei Striche.
Unterbrochen; Verhältnis Strich/Lücke 1 zu 1 als Fahrbahnbegrenzung (Blockmarkierung).
Strichbreite = 0,25 m.
Strich mit Vormarkierung.
Markierungssystem aus thermoplastischem Stoff, nicht
spritzbar (Heißplastikmasse).
Als System mit groben Nachstreumitteln.
Schichtdicke '3,0 mm. '
Verkehrsklasse = P 7.
Markierung auf 'Asphaltdeckschicht. '
Menge: 70,000 m
Zuordnung: 131

**02.07.0010 Längsmarkierung Typ II herstellen*Breite 0,25 m mit Vormarkierung*Heißplastikmasse grobe Nachstreum. P 7**
StL-Nr. 22113150593171929
Längsmarkierung Typ II einschl. evtl.
Sperrflächenumrandung als endgültige Markierung herstellen. Abgerechnet wird der markierte Strich, bei
Doppelstrichen zwei Striche.
Markierung '= Durchgehend als Fahrbahnbegrenzung, im
Bereich Einmündung K31.'
Strichbreite = 0,25 m.
Strich mit Vormarkierung.
Markierungssystem aus thermoplastischem Stoff, nicht
spritzbar (Heißplastikmasse).
Als System mit groben Nachstreumitteln.
Schichtdicke '3,0 mm. '
Verkehrsklasse = P 7.
Markierung auf 'Asphaltdeckschicht. '
Menge: 26,000 m
Zuordnung: 131

**02.07.0011 Quermarkierung Typ II herstellen Wartelinie*mit Vormarkierung Heißplastikmasse*grobe Nachstreum.**
StL-Nr. 221131510212199
Quermarkierung Typ II als endgültige Markierung herstellen. Verkehrsklasse P 7. Abgerechnet wird der markierte Strich.
Markierung = Wartelinie.
Strich mit Vormarkierung.
Markierungssystem aus thermoplastischem Stoff, nicht
spritzbar (Heißplastikmasse).
Als System mit groben Nachstreumitteln.
Schichtdicke '3,0 mm. '
Markierung auf 'Asphaltdeckschicht. '
Menge: 3,000 m
Zuordnung: 131

**02.07.0012 Längsmarkierung Typ II herstellen*Breite 0,12 m mit Vormarkierung*Heißplastikmasse grobe Nachstreum. P 7**
StL-Nr. 22113150591171929
Längsmarkierung Typ II einschl. evtl.
Sperrflächenumrandung als endgültige Markierung herstellen. Abgerechnet wird der markierte Strich, bei
Doppelstrichen zwei Striche.
Markierung '= Sperrflächenumrandung und durchgehende
Mittelmarkierung.
Alle Längen. '
Strichbreite = 0,12 m.
Strich mit Vormarkierung.
Markierungssystem aus thermoplastischem Stoff, nicht
spritzbar (Heißplastikmasse).
Als System mit groben Nachstreumitteln.
Schichtdicke '3,0 mm.'
Verkehrsklasse = P 7.
Markierung auf 'Asphaltdeckschicht. '
Menge: 650,000 m
Zuordnung: 131

**02.07.0013 Sperrflächenmark. Typ I herstellen Breite 0,25 m*mit Vormarkierung einkomp. Farbe mind. P 5**
StL-Nr. 221131415111929
Sperrfläche als Schrägstrichgatter Typ I als endgültige
Markierung herstellen. Abgerechnet wird der markierte
Strich.
Strichbreite = 0,25 m.
Strich mit Vormarkierung.
Markierungssystem aus einkomponentiger lösemittelarmer
Farbe (High-Solid).
Schichtdicke '300 µm.'
Verkehrsklasse mindestens P 5.
Markierung auf 'Asphaltdeckschicht.'
Menge: 310,000 m
Zuordnung: 131

**02.07.0014 Pfeilmarkierung Typ II herstellen geradeaus*mit Vormarkierung Länge 5,00 m mind. P 6*a.Asphaltdecksch.**
StL-Nr. 22113132011290101
Pfeilmarkierung Typ II als Verkehrsfreigabemarkierung
herstellen.
Markierungszeichen = Pfeil geradeaus.
Mit Vormarkierung.
Länge = 5,00 m.
Markierungssystem aus 'thermoplastischem Stoff,
nicht spritzbar (Heißplastikmasse).
Als System mit groben Nachstreumitteln.'
Verkehrsklasse mindestens P 6.
Markierung auf Asphaltdeckschicht.
Menge: 3,000 St
Zuordnung: 131

**02.07.0015 Pfeilmarkierung Typ II herstellen li.o.re. ab*mit Vormarkierung Länge 5,00 m mind. P 6*a.Asphaltdecksch.**
StL-Nr. 22113132021290101
Pfeilmarkierung Typ II als Verkehrsfreigabemarkierung
herstellen.
Markierungszeichen = Pfeil links oder rechts ab.
Mit Vormarkierung.
Länge = 5,00 m.
Markierungssystem aus 'thermoplastischem Stoff,
nicht spritzbar (Heißplastikmasse).
Als System mit groben Nachstreumitteln.'
Verkehrsklasse mindestens P 6.
Markierung auf Asphaltdeckschicht.
Menge: 3,000 St
Zuordnung: 131

**02.07.0016 Pfeilmarkierung Typ II herstellen gerad.+li.o.re.ab*mit Vormarkierung Länge 5,00 m mind. P 6*a.Asphaltdecksch.**
StL-Nr. 22113132031290101
Pfeilmarkierung Typ II als Verkehrsfreigabemarkierung
herstellen.
Markierungszeichen = Pfeil geradeaus und links oder
rechts ab.
Mit Vormarkierung.
Länge = 5,00 m.
Markierungssystem aus 'thermoplastischem Stoff,
nicht spritzbar (Heißplastikmasse).
Als System mit groben Nachstreumitteln.'
Verkehrsklasse mindestens P 6.
Markierung auf Asphaltdeckschicht.
Menge: 3,000 St
Zuordnung: 131

### Bereich 03 L630 FDE Kollerinsel, Brühl

#### Abschnitt 03.00 Vor- und Nebenarbeiten

**03.00.0001 Beweissicherungsverf.**
Fotodokumentation des Bestandes im Bereich der
Baustelle einschließlich der vom Baubetrieb betroffenen
Bereichen mit Baufeldanfang und -ende zuzüglich 200m,
links und rechts des Baufeldes zuzüglich 10m,
Entwässerungseinrichtungen, Wällen, Banketten, Natur-
und Baumbestand, Fahrbahnrändern, Asphaltschichten,
Pflasterungen, Borden u. dgl. durchführen.
Die Dokumentation ist eine Woche vor Baubeginn
durchzuführen. Maßnahmen wie der Einsatz einer
Kanalkamera, die Durchführung einer Bauwerksprüfung aus
besonderem Anlass u. dgl. werden gesondert vergütet.
Laufende Kontrollen wie Messprogramme u. dgl., die die
Durchführung der Baumaßnahme begleiten, werden
gesondert vergütet.
Erforderliche Hilfskräfte und Hilfsmittel sind
einzuberechnen.
Bestand nach Unterlagen des AG.
Die Beweissicherung besteht aus je einer
Bestandsaufnahme vor Beginn der Arbeiten sowie nach
Beendigung der Arbeiten, jedoch vor der Abnahme der
Baumaßnahme.
Die beiden Bestandsaufnahmen sind so durchzuführen,
dass Veränderungen am Bestand, die möglicherweise durch
die Baumaßnahme verursacht sind, festgestellt werden
können.
Schäden sind monetär zu bewerten.
Dokumentation digital und in 2-facher Ausfertigung
liefern.
Menge: 1,000 Psch

**03.00.0002 Vermessungsfestpunkte**
Vermessungsfestpunkte vor Baubeginn durch den AN
beschaffen und auf der Baustelle vor Baubeginn
verschiebesicher markieren und kennzeichnen.
Markierung durch Nagel oder Bolzen.
Abstecken mittels Tachymeter (Totalstation).
Menge: 1,000 Psch

**03.00.0003 Deckenhöhenplan**
Deckenhöhen im Bereich der gesamten Baustrecke und des
Banketts vermessungstechnisch aufnehmen und
Deckenhöhenplan erstellen.
Länge der Baustrecke = 1.900 m.
Erforderliche Vermessung der Höhenlage der vorhandenen
Fahrbahn vor Beginn der Asphaltfräsarbeiten
durchführen. Die Genauigkeit der vermessungstechnischen
Aufnahme soll Punktfehler von max. 1 cm garantieren.
Der maximale Punktabstand beträgt 5 m.
Deckenhöhenplan im Maßstab 1:500 herstellen.
Die Oberkante der neuen Decke soll bezüglich der
Entwässerung optimiert werden.
Der Deckenhöhenplan ist dem AG mindestens 5 Werktage
vor Beginn der Asphaltfräsarbeiten zu übergeben. Die
Übergabe erfolgt digital als PDF- und dwg-Datei.
Vor dem Asphalteinbau sind die Deckenhöhen abzustecken.
Menge: 1,000 Psch

**03.00.0004 Oberboden abtragen und andecken Abtr.über 10-30cm 3 cm unter Fahrb.*Andeck. ü. 5-15cm Abrechnung Abtrag**
StL-Nr. 22190611200292201
Oberboden ggf. einschließlich Vegetationsdecke abtragen
und profilgerecht wieder andecken einschließlich erforderlicher Zwischenlagerung auf Flächen nach Wahl des
AN. Beschreibung der Homogenbereiche nach Unterlagen
des AG.
Dicke des Abtrages über 10 bis 30 cm.
Andeckung 'Böschungen, Mulden und Seitensteifen'
Einbau 3 cm unter Fahrbahnrand.
Dicke der Andeckung über 5 bis 15 cm.
Abgerechnet wird nach Abtragsprofilen.
Menge: 10,000 m3

**03.00.0005 Boden bzw. Fels lösen und einbauen*Planum nicht ges. Abrechnung Abtrag**
StL-Nr. 22190620200900101
Boden bzw. Fels aus Abtragsbereichen profilgerecht
lösen und in den Auftragsbereichen profilgerecht einbauen und verdichten einschließlich ggf. erforderlicher
Wasserzugabe. Beschreibung der Homogenbereiche nach Un-
terlagen des AG. Die Herstellung von Mulden und Gräben
wird gesondert vergütet.
Einbaustelle 'Seitenstreifen und Böschungen.
Abtrag aus Schadstellen'
Das Herstellen des Planums wird nicht gesondert
vergütet.
Abgerechnet wird nach Abtragsprofilen.
Menge: 10,000 m3

**03.00.0006 Zulage f. Zwischenlag. u. Entsorg**
Zulage für Zwischenlagerung des Aushubmaterials für
Schadstellen zur erforderlichen Beprobung des Aushubs.
Nach Vorliegen der Ergebnisse lösen, laden und
ordnungsgemäß entsorgen. Die Entsorgungsgebühren sind
einzurechnen.
Das Abdecken des Aushubmaterials mit Planen
ist mit einzurechnen.
Die Zwischenlagerflächen sind vom Auftragnehmer zu
beschaffen und anzumieten.
Boden DK 0 gemäß DepV.
Menge: 5,000 m3

**03.00.0007 Zulage für Boden DK I nach DepV**
Zulage für die fachgerechte Entsorgung von
Aushubsmaterial wie zuvor, jedoch mit dem
Zuordnungswert DK I gemäß DepV.
Die Deponiegebühren sind mit einzurechnen.
Menge: 5,000 m3

**03.00.0008 Zulage für Boden DK II nach DepV**
Zulage für die fachgerechte Entsorgung von
Aushubsmaterial wie zuvor, jedoch mit dem
Zuordnungswert DK II gemäß DepV.
Die Deponiegebühren sind mit einzurechnen.
Menge: 5,000 m3

**03.00.0009 Zulage für Boden DK III nach DepV**
Zulage für die fachgerechte Entsorgung von
Aushubsmaterial wie zuvor, jedoch mit dem
Zuordnungswert DK III gemäß DepV.
Die Deponiegebühren sind mit einzurechnen.
Menge: 5,000 m3

**03.00.0010 Planum herstellen Ev2 = 45 MPa**
StL-Nr. 22190624901
Planum herstellen nach Unterlagen des AG.
Verformungsmodul Ev2 = 45 MPa.
Menge: 50,000 m2

**03.00.0011 Mulde herstellen eingeb.verd. Bod.*Tiefe ü. 0,2-0,3m 1:3 und flacher*Boden Verwert. AN**
StL-Nr. 22190651219911100
Mulde nach Unterlagen des AG herstellen.
In eingebautem und verdichtetem Boden.
Mulde 'in Seitenstreifen.'
Muldenbreite '0,75m.'
Tiefe über 0,20 bis 0,30 m.
Sohlgefälle 1:3 und flacher.
Boden bzw. Fels nach Wahl des AN verwerten.
Menge: 15,000 m

**03.00.0012 Graben herstellen eingeb.verd. Bod.*Breite 0,3 m Tiefe bis 0,5 m**
StL-Nr. 22190651910110900
Graben herstellen. Boden bzw. Fels profilgerecht lösen.
In eingebautem und verdichtetem Boden.
Sohlenbreite = 0,30 m.
Grabentiefe bis 0,50 m.
Boden bzw. Fels 'seitlich einebnen.'
Menge: 15,000 m

**03.00.0013 Grabenprofil wiederherstellen Aushub -0,50 m3/m*Räumgut seitlich**
StL-Nr. 2219065093100
Graben ausräumen und profilgerecht wiederherstellen.
Mittlere Aushubmenge über 0,25 bis 0,50 m3/m.
Räumgut seitlich einebnen.
Menge: 15,000 m

**03.00.0014 Suchgraben herstellen Tiefe bis 1,25 m*mitMasch.unterst. Boden einb.u.v.**
StL-Nr. 221908911012001
Suchgraben nach Unterlagen des AG einschließlich Handschachtung herstellen. Aushub zur Wiederverwendung
seitlich lagern. Beschreibung der Homogenbereiche nach
Unterlagen des AG. Abgerechnet wird nach Abtragsprofilen.
Grabentiefe bis 1,25 m.
Handschachtung mit Maschinenunterstützung.
Seitlich gelagerten Boden einbauen und verdichten.
Menge: 5,000 m3

*Hinweis*
Bestehender Wirtschaftsweg
Planum wieder profilgerecht herstellen

**03.00.0015 Planum herstellen Ev2 = 45 MPa**
StL-Nr. 22410625001
Planum herstellen nach Unterlagen des AG.
Verformungsmodul Ev2 = 45 MPa.
Menge: 1200,000 m2

**03.00.0016 Schottertragschicht herstellen*0/45 URM n. Unterl. AG*DPr min. 100 v.H. Profilausgleich**
StL-Nr. 222112324921120
Schottertragschicht herstellen. Erschwernisse durch
Einbauten, Schächte und Straßenabläufe werden gesondert vergütet.
In Verkehrsflächen 'in Feldweg (Schadstellen /
Schlaglöcher).'
Baustoffgemisch 0/45.
Umweltrelevante Merkmale des Baustoffgemisches nach
Unterlagen des AG.
Verdichtungsgrad DPr mindestens 100 v.H.
Zum Profilausgleich.
Menge: 20,000 t
Zuordnung: 112

**03.00.0017 Schottertragschicht herstellen Bk0,3 o.F.*0/32*URM n. Unterl. AG**
StL-Nr. 222112324411090
Schottertragschicht herstellen. Erschwernisse durch
Einbauten, Schächte und Straßenabläufe werden gesondert vergütet.
In Verkehrsflächen der Belastungsklasse Bk0,3,
ohne Fertiger bei schwieriger Profilgestaltung oder bei zahlreichen Einbauten.
Baustoffgemisch 0/32.
Umweltrelevante Merkmale des Baustoffgemisches nach
Unterlagen des AG.
Einbaudicke '15 bis 20 cm.'
Menge: 150,000 t
Zuordnung: 112

**03.00.0018 Deckschicht ohne Bindem. herst.*0/11 Dicke 3,0 cm*URM n. Unterl. AG**
StL-Nr. 2221125019211
Deckschicht ohne Bindemittel herstellen. Erschwernisse durch Einbauten, Schächte und Straßenabläufe werden gesondert vergütet.
In Verkehrsflächen 'in Wirtschaftsweg mit Fertiger.'
Baustoffgemisch 0/11.
Einbaudicke = 3 cm.
Umweltrelevante Merkmale des Baustoffgemisches nach
Unterlagen des AG.
Menge: 1200,000 m2
Zuordnung: 112

**03.00.0019 Untergrundverbesserung durchführen**
StL-Nr. 22190633990
Untergrundverbesserung nach Unterlagen des AG durchführen. Baustoff in nicht genügend tragfähigen Boden einbringen. Baustoff liefern.
Baustoff 'Schotter-Schroppen-Gemisch.'
Menge: 25,000 t

#### Abschnitt 03.01 Asphaltrückbau

**03.01.0001 Fahrbahnrand freilegen**
Oberboden am Fahrbahnrand seitlich abtragen, sodass
der Rand des Asphaltbelags freiliegt und die
Asphaltschichten sortenrein abgefräßt werden können.
Nach Abschluss der Arbeiten wieder bis 3cm unterhalb
der Fahrbahnoberkannte profilgerecht andecken und
verdichten.
Menge: 3600,000 m

**03.01.0002 Asphaltbefestigung trennen Anb.quer m. Rand*schneiden Dicke ü. 3-6 cm**
StL-Nr. 2231130385102
Asphaltbefestigung geradlinig trennen.
im Anbaubereich quer zur Fahrbahnachse zum Anschluss an
bestehende Oberbauschichten, einschließlich Abtragen
des Randkeiles.
Trennen durch Schneiden.
Dicke der Asphaltbefestigung über 3 bis 6 cm.
Menge: 6,000 m
Zuordnung: 113

*Hinweis*
Wirtschaftsweganschlüsse

**03.01.0003 Asphaltbefestigung trennen Anb.quer m. Rand*schneiden Dicke ü. 6-12 cm**
StL-Nr. 2231130385103
Asphaltbefestigung geradlinig trennen.
im Anbaubereich quer zur Fahrbahnachse zum Anschluss an
bestehende Oberbauschichten, einschließlich Abtragen
des Randkeiles.
Trennen durch Schneiden.
Dicke der Asphaltbefestigung über 6 bis 12 cm.
Menge: 120,000 m
Zuordnung: 113

*Hinweis*
Wirtschaftsweganschlüsse

**03.01.0004 Asphalt fräsen ADS*Asphaltbeton Fahrbahn*Breite ü.50-100cm Fräsasph. verw.**
StL-Nr. 22311300512901310
Asphalt fräsen und Fräsgut aufnehmen. Anschlusskante
geradlinig auf Frästiefe herstellen. Der Schnittlinienabstand darf maximal 15 mm betragen.
Asphaltdeckschicht.
Asphaltdeckschicht = Asphaltbeton.
Frästiefe '3 bis 5 cm.'
Fläche = Fahrbahn.
Breite der Fläche über 50 bis 100 cm.
Fräsasphalt nach Wahl des AN verwerten.
Menge: 240,000 m2
Zuordnung: 113

**03.01.0005 Asphalt fräsen ADS*Asphaltbeton Fahrbahn*Breite über 200cm Fräsasph. verw.**
StL-Nr. 22311300512901610
Asphalt fräsen und Fräsgut aufnehmen. Anschlusskante
geradlinig auf Frästiefe herstellen. Der Schnittlinienabstand darf maximal 15 mm betragen.
Asphaltdeckschicht.
Asphaltdeckschicht = Asphaltbeton.
Frästiefe '3 bis 5 cm.'
Fläche = Fahrbahn.
Breite der Fläche über 200 cm.
Fräsasphalt nach Wahl des AN verwerten.
Menge: 250,000 m2
Zuordnung: 113

**03.01.0006 Asphalt fräsen ADS*Asphaltbeton*Breite ü.30-50cm Fräsasph. verw.**
StL-Nr. 22311300512909210
Asphalt fräsen und Fräsgut aufnehmen. Anschlusskante
geradlinig auf Frästiefe herstellen. Der Schnittlinienabstand darf maximal 15 mm betragen.
Asphaltdeckschicht.
Asphaltdeckschicht = Asphaltbeton.
Frästiefe '3 bis 5 cm.'
Fläche 'Fahrbahn quer zur Fahrbahnachse für
Anschlüsse an die bestehende Fahrbahn.'
Breite der Fläche über 30 bis 50 cm.
Fräsasphalt nach Wahl des AN verwerten.
Menge: 15,000 m2
Zuordnung: 113

**03.01.0007 Pechhaltige Befestigung aufnehmen Tragschicht aufbrechen*Pech beseit. ges.**
StL-Nr. 223113023299931
Pechhaltige Befestigung lösen und aufnehmen. Beschaffenheit nach Unterlagen des AG. Abrechnung erfolgt nach
Abtragsprofilen.
Tragschicht.
Befestigung 'teerhaltige Befestigung und Packlage.'
Dicke '10 bis 25 cm.'
Fläche 'Fahrbahn bei Schadstellen.'
Lösen durch Aufbrechen.
Pechhaltiges Fräsgut / Aufbruchgut beseitigen nach Un-
terlagen des AG. Entsorgen wird gesondert vergütet.
Menge: 25,000 m3
Zuordnung: 113

**03.01.0008 Zulage für teerhaltiges Material**
Zulage für das Aufnehmen, Zwischenlagern, Abdecken mit
Planen und Entsorgen
von teerhaltiger Asphaltbefestigung und Packlage.
Die Bereitstellung für Zwischenlagerflächen bis zum
Vorliegen der Ergebnisse der chemischen Untersuchungen
ist einzurechnen.
Teerhaltiger Abfall aus Baustelle laden, fördern und
entsorgen. Art der Belastung und Entsorgung nach Unterlagen des AG. Entsorgungsnachweis nach Unterlagen des
AG führen.
Abgerechnet wird nach Wiegescheinen.
Kohlenteerhaltige Bitumengemische. Ab-
fallschlüsselnummer = 17 03 01.
Gebühren der Abfallentsorgung sind einzurechnen
Menge: 50,000 t

*Hinweis*
Herstellung der Asphaltschichten mit Dachprofil

#### Abschnitt 03.02 Asphaltschichten

*Hinweis*
Vor Einbau der darüber liegenden Asphaltschicht

**03.02.0001 Unterlage reinigen Asphaltbefestig.*lose Teile aufn. Hochdr.-Sauganl.**
StL-Nr. 2231130581102
Unterlage reinigen. Anfallendes Kehrgut nach Wahl des
AN verwerten.
Unterlage = Asphaltbefestigung.
Lose Bestandteile von Schadstellen aufnehmen.
Selbstaufnehmende Kehrmaschine. Letzter Arbeitsgang mit
Wasserhochdruckreinigungsgeräten mit rotierenden Düsen
und Absaugeinrichtung.
Menge: 11450,000 m2
Zuordnung: 113

**03.02.0002 Asphalttragsch. aus AC 16 T N herst ländliche Wege Bitumen 70/100**
StL-Nr. 223113163291000
Asphalttragschicht aus Asphalttragschichtmischgut
AC 16 T N herstellen. Anlieferung des Asphaltmischguts
in thermoisolierten Transportbehältern.
In Verkehrsflächen für ländliche Wege.
Einbau 'in Feldweganschlüssen.'
Bindemittel = 70/100.
Menge: 50,001 t
Zuordnung: 113

**03.02.0003 Asphaltdecksch. aus AC 8 D N herst. ländliche Wege Bitumen 50/70*Böschung 2 zu 1**
StL-Nr. 22311335329200001
Asphaltdeckschicht aus Asphaltbeton für Asphaltdeckschichten AC 8 D N herstellen. Anlieferung des
Asphaltmischguts in thermoisolierten
Transportbehältern.
In Verkehrsflächen für ländliche Wege.
Einbau 'in Feldweganschlüssen.'
Bindemittel = 50/70.
Seitliche Abböschungen mit Neigung 2 zu 1 herstellen.
Menge: 25,000 t
Zuordnung: 113

**03.02.0004 Asphalttragsch. aus AC 22 T S herst Bk3,2 Bitumen 50/70**
StL-Nr. 223113123491000
Asphalttragschicht aus Asphalttragschichtmischgut
AC 22 T S herstellen. Anlieferung des Asphaltmischguts
in thermoisolierten Transportbehältern.
In Verkehrsflächen der Belastungsklasse Bk3,2.
Einbau 'in Schadstellen und Profilausgleich.'
Bindemittel = 50/70.
Menge: 1584,000 t
Zuordnung: 113

**03.02.0005 Asphalttragsch. aus AC 22 T S herst Bitumen 50/70*mit Beschicker**
StL-Nr. 223113118991001
Asphalttragschicht aus Asphalttragschichtmischgut
AC 22 T S herstellen. Anlieferung des Asphaltmischguts
in thermoisolierten Transportbehältern.
In Verkehrsflächen 'der Belastungsklasse Bk3,2
im Hocheinbau.'
Einbau 'Einbaugewicht: 200 Kg/m².'
Bindemittel = 50/70.
Einbau mit Beschicker.
Menge: 11000,000 m2
Zuordnung: 113

*Hinweis*
2-lagig gemäß ETV-BW: 1. Lage

**03.02.0006 Bitumenemulsion aufsprühen Bk1,8-Bk0,3*Asph. ausgemagert Rampenspritzgerät*C40B5-S**
StL-Nr. 223113063231299
Bitumenemulsion zur Herstellung des Schichtenverbundes
aufsprühen.
Auf Verkehrsflächen der Belastungsklassen Bk1,8 bis
Bk0,3.
Unterlage = Asphaltbefestigung, ausgemagert.
Mit Rampenspritzgerät.
Bindemittel = C40B5-S.
Bindemittelmenge '=150 g/m².'
Vor Einbau 'der Asphalttragschicht.'
Menge: 11000,000 m2
Zuordnung: 113

*Hinweis*
2-lagig gemäß ETV-BW: 2. Lage

**03.02.0007 Bitumenemulsion aufsprühen Bk1,8-Bk0,3*Asph. ausgemagert Rampenspritzgerät*C60BP4-S Menge 200 g/m2**
StL-Nr. 223113063231119
Bitumenemulsion zur Herstellung des Schichtenverbundes
aufsprühen.
Auf Verkehrsflächen der Belastungsklassen Bk1,8 bis
Bk0,3.
Unterlage = Asphaltbefestigung, ausgemagert.
Mit Rampenspritzgerät.
Bindemittel = C60BP4-S.
Bindemittelmenge = 200 g/m2.
Vor Einbau 'der Asphalttragschicht.'
Menge: 11000,000 m2
Zuordnung: 113

*Hinweis*
2-lagig gemäß ETV-BW: 1. Lage

**03.02.0008 Bitumenemulsion aufsprühen Bk1,8-Bk0,3*Asphalt gefräst Rampenspritzgerät*C40B5-S Menge 300 g/m2*vor A.deckschicht**
StL-Nr. 223113063221233
Bitumenemulsion zur Herstellung des Schichtenverbundes
aufsprühen.
Auf Verkehrsflächen der Belastungsklassen Bk1,8 bis
Bk0,3.
Unterlage = Asphaltbefestigung, gefräst.
Mit Rampenspritzgerät.
Bindemittel = C40B5-S.
Bindemittelmenge = 300 g/m2.
Vor Einbau Asphaltdeckschicht.
Menge: 11000,000 m2
Zuordnung: 113

*Hinweis*
2-lagig gemäß ETV-BW: 2. Lage

**03.02.0009 Bitumenemulsion aufsprühen Bk1,8-Bk0,3*Asphalt gefräst Rampenspritzgerät*C60BP4-S Menge 200 g/m2*vor A.deckschicht**
StL-Nr. 223113063221113
Bitumenemulsion zur Herstellung des Schichtenverbundes
aufsprühen.
Auf Verkehrsflächen der Belastungsklassen Bk1,8 bis
Bk0,3.
Unterlage = Asphaltbefestigung, gefräst.
Mit Rampenspritzgerät.
Bindemittel = C60BP4-S.
Bindemittelmenge = 200 g/m2.
Vor Einbau Asphaltdeckschicht.
Menge: 11000,000 m2
Zuordnung: 113

*Hinweis*
In Strassen- und Feldweganschlüssen
2-lagig gemäß ETV-BW: 1. Lage

**03.02.0010 Bitumenemulsion aufsprühen Bk1,8-Bk0,3*Asphalt gefräst Rampenspritzgerät*C40B5-S*vor A.deckschicht**
StL-Nr. 223113063221293
Bitumenemulsion zur Herstellung des Schichtenverbundes
aufsprühen.
Auf Verkehrsflächen der Belastungsklassen Bk1,8 bis
Bk0,3.
Unterlage = Asphaltbefestigung, gefräst.
Mit Rampenspritzgerät.
Bindemittel = C40B5-S.
Bindemittelmenge '150 g/m².'
Vor Einbau Asphaltdeckschicht.
Menge: 350,000 m2
Zuordnung: 113

*Hinweis*
In Strassen- und Feldweganschlüssen
2-lagig gemäß ETV-BW: 2. Lage

**03.02.0011 Bitumenemulsion aufsprühen Bk1,8-Bk0,3*Asphalt gefräst Rampenspritzgerät*C60BP4-S Menge 200 g/m2*vor A.deckschicht**
StL-Nr. 223113063221113
Bitumenemulsion zur Herstellung des Schichtenverbundes
aufsprühen.
Auf Verkehrsflächen der Belastungsklassen Bk1,8 bis
Bk0,3.
Unterlage = Asphaltbefestigung, gefräst.
Mit Rampenspritzgerät.
Bindemittel = C60BP4-S.
Bindemittelmenge = 200 g/m2.
Vor Einbau Asphaltdeckschicht.
Menge: 350,000 m2
Zuordnung: 113

**03.02.0012 Höhenregulierung an Asphaltoberbau**
Höhenregulierung an Asphaltoberbau
der Asphaltfertiger ist beidseitig und durchgehend an
einem Nivellierdrath oder mit einem Big-Multiplex-Ski
auf die neue Ausgleichsgradiente zu steuern, incl.
aller hierzu erforderlichen Vermessungsleistungen.
abgerechnet wird die jeweilige Länge der
Einbauabschnitte
Menge: 1700,000 m

*Hinweis*
Einbau über die gesamte Fahrbahnbreite ohne Längsnaht

**03.02.0013 Asphaltdecksch. aus AC 11 D N herst Bk1,8-Bk0,3*Menge 100 kg/m2 Bitumen 50/70*mit Beschicker**
StL-Nr. 22311333814100001
Asphaltdeckschicht aus Asphaltbeton für Asphaltdeckschichten AC 11 D N herstellen. Anlieferung des
Asphaltmischguts in thermoisolierten
Transportbehältern.
In Verkehrsflächen der Belastungsklassen Bk1,8 bis
Bk0,3.
Einbaumenge = 100 kg/m2.
Bindemittel = 50/70.
Einbau mit Beschicker.
Menge: 11000,000 m2
Zuordnung: 113

**03.02.0014 Asphaltdecksch. aus AC 11 D N herst Bk1,8-Bk1,8 Bitumen 50/70*Böschung 2 zu 1**
StL-Nr. 22311334319100001
Asphaltdeckschicht aus Asphaltbeton für Asphaltdeckschichten AC 11 D N herstellen. Anlieferung des
Asphaltmischguts in thermoisolierten
Transportbehältern.
In Verkehrsflächen der Belastungsklassen Bk1,8 bis
Bk0,3.
Einbau 'in Angleichungen und Profilausgleich.'
Bindemittel = 50/70.
Seitliche Abböschungen mit Neigung 2 zu 1 herstellen.
Menge: 25,000 t
Zuordnung: 113

**03.02.0015 Abstumpfungsmaßnahme durchführen LFK 1/3*Menge 1 kg/m2 maschinell**
StL-Nr. 2231139521011
Abstumpfungsmaßnahme zur Erhöhung der Anfangsgriffigkeit durch gleichmäßiges Aufbringen und Einwalzen von
Abstreukörnung durchführen. Nicht gebundene Abstreukörnung aufnehmen und nach Wahl des AN verwerten.
Abstreukörnung = Lieferkörnung 1/3.
Abstreumenge = 1 kg/m2.
Maschinell abstreuen.
Menge: 11000,000 m2
Zuordnung: 113

**03.02.0016 Verkehrsfläche kehren Walzasphalt*VSM durchführen**
StL-Nr. 22311397721
Verkehrsfläche mit einer selbstaufnehmenden Kehrmaschine nach Verkehrsfreigabe unverzüglich nach Aufforderung
durch den AG kehren. Kehrgut aufnehmen und nach Wahl
des AN verwerten.
Verkehrsfläche = Fahrbahndeckschicht aus Walzasphalt.
Erforderliche Verkehrssicherungsmaßnahmen durchführen.
Menge: 11350,000 m2
Zuordnung: 113

**03.02.0017 Asphaltbefestigung trennen*schneiden Dicke ü. 3-6 cm**
StL-Nr. 2231130389102
Asphaltbefestigung geradlinig trennen.
Bereich 'Randfuge vor Betonpflaster und
Betonbefestigung u.ä.'
Trennen durch Schneiden.
Dicke der Asphaltbefestigung über 3 bis 6 cm.
Menge: 25,000 m
Zuordnung: 113

**03.02.0018 Anschluss a. Fuge m. Fugenm. herst. versch.Randfugen*Deckschicht Tiefe 40 mm*Breite 12 mm Fugenmasse N2**
StL-Nr. 22311391251062001
Anschluss als Fuge mit Fugenmasse herstellen.
Randfuge vor Borden, Übergängen, Abläufen u.ä.
In der Asphaltdeckschicht ausbilden.
Fugenspalttiefe = 40 mm.
Fugenspaltbreite = 12 mm.
Mit heiß verarbeitbarer Fugenmasse Typ N2, einschließlich zugehörigem und zuvor aufgetragenem Voranstrichmittel.
Menge: 25,000 m
Zuordnung: 113

**03.02.0019 Asphaltbefestigung trennen Anb.quer m. Rand*schneiden Dicke ü. 3-6 cm**
StL-Nr. 2231130385102
Asphaltbefestigung geradlinig trennen.
im Anbaubereich quer zur Fahrbahnachse zum Anschluss an
bestehende Oberbauschichten, einschließlich Abtragen
des Randkeiles.
Trennen durch Schneiden.
Dicke der Asphaltbefestigung über 3 bis 6 cm.
Menge: 90,000 m
Zuordnung: 113

**03.02.0020 Anschluss a. Fuge m. Fugenm. herst. Längs-/Querfuge*Deckschicht Tiefe 40 mm*Breite 12 mm Fugenmasse N1**
StL-Nr. 22311391231062002
Anschluss als Fuge mit Fugenmasse herstellen.
Längs- und Querfuge.
In der Asphaltdeckschicht ausbilden.
Fugenspalttiefe = 40 mm.
Fugenspaltbreite = 12 mm.
Mit heiß verarbeitbarer Fugenmasse Typ N1, einschließlich zugehörigem und zuvor aufgetragenem Voranstrichmittel.
Menge: 90,000 m
Zuordnung: 113

**03.02.0021 Asphaltbefestigung trennen*schneiden Dicke ü. 3-6 cm**
StL-Nr. 2231130389102
Asphaltbefestigung geradlinig trennen.
Bereich 'für Feldweganschlüsse.'
Trennen durch Schneiden.
Dicke der Asphaltbefestigung über 3 bis 6 cm.
Menge: 115,000 m
Zuordnung: 113

**03.02.0022 Anschluss a. Fuge m. Fugenm. herst.*Deckschicht Tiefe 40 mm*Breite 12 mm Fugenmasse N1**
StL-Nr. 22311391291062002
Anschluss als Fuge mit Fugenmasse herstellen.
Fuge 'für Feldweganschlüsse.'
In der Asphaltdeckschicht ausbilden.
Fugenspalttiefe = 40 mm.
Fugenspaltbreite = 12 mm.
Mit heiß verarbeitbarer Fugenmasse Typ N1, einschließlich zugehörigem und zuvor aufgetragenem Voranstrichmittel.
Menge: 115,000 m
Zuordnung: 113

**03.02.0023 Randabdichtung herstellen Abd. 25/55-55 A*ein Arbeitsgang über 12-14 cm**
StL-Nr. 2231139220114
Flankenfläche des hochliegenden Randes der Asphaltschichten abdichten.
Abdichtung mit 25/55-55 A.
Herstellung für alle Schichten in einem Arbeitsgang.
Dicke der abzudichtenden Asphaltbefestigung über 12 bis
14 cm.
Menge: 50,000 m
Zuordnung: 113

#### Abschnitt 03.03 Bankette

**03.03.0001 Erstprüfung für Bankettverfestigung**
Erstprüfung für Bankettverfestigung erstellen
Erstprüfung für eine Bankettverfestigung in Anlehnung
an die TP Beton-StB erstellen.
Entnahme von repräsentativen Proben um die
Gebrauchstauglichkeit zu bestimmen. Aufgrund der
Untersuchungsergebnisse hat der AN die zur Verwendung
vorgesehenen Baustoffe und die beabsichtigte
Zusammensetzung festzulegen und den AG rechtzeitig vor
Beginn der Bauausführung anzugeben. Die Anzahl der
Probestellen richtet sich nach den örtlichen
Gegebenheiten.
Menge: 3,000 St

**03.03.0002 Bankett schälen**
Bankett einschließlich Vegetationsdecke am Fahrbahnrand
maschinell schälen und zurückdrücken.
Bearbeitungsbreite bis ca. 50 cm
Bearbeitungsiefe ca. 10 bis 15 cm
Schälgut ausbauen und anschließend innerhalb des
Böschungsbereiches profilgerecht vor Ort wieder
einbauen. Nicht wiederverwendbares Schälgut im
Baustellenbereich umweltgerecht zur Beprobung im
Baustellenbereich zwischenlagern.
Fahrbahnrand vor dem Fräsen von evtl. Verunreinigungen
reinigen.
Menge: 3600,000 m

**03.03.0003 Erschwernis durch Einbauten b.Schälen Bankett*Schilderpfosten**
StL-Nr. 22411290835
Erschwernis durch Einbauten. Abgerechnet wird nach
Stück Einbauteil.
Beim Schälen von Banketten.
Einbauten = Schilderpfosten.
Menge: 50,000 St
Zuordnung: 112

**03.03.0004 Gefährl. Abfall aus Baustelle ents. Boden*Gebühr einrechn.**
StL-Nr. 21210221711
Gefährlichen Abfall aus Baustelle laden, fördern und
entsorgen. Art der Belastung und Entsorgung nach Unterlagen des AG. Entsorgungsnachweis nach Unterlagen des
AG führen.
Abgerechnet wird nach Wiegescheinen.
Boden und Steine, die gefährliche Stoffe enthalten.
Abfallschlüsselnummer = 17 05 03.
Gebühren der Abfallentsorgung sind einzurechnen.
Menge: 25,000 t
Zuordnung: 102

**03.03.0005 Bindemittel ausstreuen**
StL-Nr. 22110630999
Bindemittel zur Vorbereitung der Bodenverbesserung oder
Bodenverfestigung ausstreuen. Bindemittelmenge nach
Erstprüfung.
Bindemittel 'Hydraulischer Tragschichtbinder.'
Menge: 30,000 t

**03.03.0006 Bankettverfestigung herstellen**
Bankettverfestigung herstellen
Bankettverfestigung herstellen. Bearbeitungstiefe
30 cm. Bearbeitungstiefe gerechnet ab bestehehnde
Fahrbahnoberkante. Bearbeitungsbreite im Mittel 0,50m
ab alte Fahrbahnoberkannte.
Boden und ausgestreutes Bindemittel mit Bodenmischgerät
gleichmäßig durchmischen und verdichten einschließlich
ggf. erforderlicher Wasserzugabe einschließlich
Lieferung von Wasser.
Eine vorherige Wässerung der Bankette ist nicht
zulässig. Die Zeit zwischen Einarbeitung des
Bindemittels und der Verdichtung darf 0,5 h nicht
überschreiten.
Das hergestellte Gemisch höhengerecht planieren und
verdichten, Quergefälle min. 2% > Querneigung zur
Fahrbahn. Überschüssiges Material seitlich einbauen
oder abfahren. Eine Nachbehandlung der fertigen
Bankettverfestigung hat zu erfolgen und ist
einzurechnen.
Menge: 3600,000 m

**03.03.0007 Erschwernis durch Einbauten*Schilderpfosten**
StL-Nr. 22411290895
Erschwernis durch Einbauten. Abgerechnet wird nach
Stück Einbauteil.
Beim 'Herstellen der Bankettbefestigung.'
Einbauten = Schilderpfosten.
Menge: 50,000 St
Zuordnung: 112

*Hinweis*
Bankett Einbau im Hocheinbau inkl. Lieferung Material
Die Abrechnung und Vergütung erfolgt über amtliche
Wiegescheine.

**03.03.0008 Bankett profilgerecht herstellen Neben Fahrbahn*12 tief+ 6 hoch Bündig**
StL-Nr. 222112716199120
Bankett gemäß ZTV E-StB profilgerecht herstellen.
Erschwernisse durch Einbauten, Schächte und Straßenabläufe werden gesondert vergütet.
Neben Verkehrsfläche Fahrbahn.
Baustoff 'HGT.'
Einbau 'mit Bankettfertiger.'
Querneigung 12 v.H. am tiefliegenden und 6 v.H. am
hochliegenden Fahrbahnrand.
Einbau bündig mit Fahrbahnrand.
Menge: 500,000 t
Zuordnung: 112

**03.03.0009 Bankett profilgerecht herstellen Neben Fahrbahn*Baustoff. C 90/3*12 tief+ 6 hoch Bündig**
StL-Nr. 222112716119120
Bankett gemäß ZTV E-StB profilgerecht herstellen.
Erschwernisse durch Einbauten, Schächte und Straßenabläufe werden gesondert vergütet.
Neben Verkehrsfläche Fahrbahn.
Baustoffgemisch, Kategorie C 90/3, Größtkorn
von 32 mm. Der Feinkornanteil muss im eingebauten Zu-
Stand 8 M.-v.H. bis 12 M.-v.H. betragen.
Einbau 'mit Bankettfertiger.'
Querneigung 12 v.H. am tiefliegenden und 6 v.H. am
hochliegenden Fahrbahnrand.
Einbau bündig mit Fahrbahnrand.
Menge: 750,000 t
Zuordnung: 112

**03.03.0010 Erschwernis durch Einbauten b.Herst. Bankett*Schilderpfosten**
StL-Nr. 22411290875
Erschwernis durch Einbauten. Abgerechnet wird nach
Stück Einbauteil.
Beim Herstellen von Banketten.
Einbauten = Schilderpfosten.
Menge: 50,000 St
Zuordnung: 112

**03.03.0011 Zulage Bankettprofilierung**
Zulage für Graben und ggf. Bankettnachprofilierung.
Nachverdichtung des Schotterbanketts nach Einbau auf
Anordnung des AG. Ausführung mit Bagger und
Grabenraumlöffel, Verdichtung mit Walze.
Bankettbreite b = zwischen 0,50m und 1,0m.
Erschwernisse beim Verdichten durch Leitpfosten oder
Einmündungen werden nicht vergütet.
Menge: 3600,000 m

**03.03.0012 Leitpfosten abbauen Eingrableitpfost.*erf. Erdarbeiten Abbauteil verwert**
StL-Nr. 2211290571101
Leitpfosten abbauen.
Abbauteil = Eingrableitpfosten.
Erforderliche Erdarbeiten ausführen. Vorhandene Pfostenlöcher entsprechend der sie umgebenden Fläche
schließen.
Abbauteile nach Wahl des AN verwerten.
Menge: 75,000 St
Zuordnung: 129

*Hinweis*
Im Bankett verlaufen teilweise Fernmeldekabel,
Erdarbeiten mit Saugbagger bis Bk 6 ausführen.

**03.03.0013 Leitpfosten des AG aufstellen*Ku.eigrab.sockel Pfosten abladen**
StL-Nr. 221129412900239
Leitpfosten des AG aufstellen.
Leitpfosten 'Sockelleitpfosten, Länge 1,30 m.'
Kunststoffeingrabsockel.
Leitpfosten stellt AG frei Baustelle. Leitpfosten abladen.
Leitpfosten 'Kunststoffeingrabsockel stellt AG; Länge
30 cm in Beton C 20/25 versetzen und mit Beton ca. 10
cm umhüllen; Beton liefert AN; Durchmesser des
Betonfundaments 30 cm. Erforderliche Erdarbeiten mit
Saugbagger ausführen.'
Menge: 75,000 St
Zuordnung: 129

#### Abschnitt 03.04 Winterpause/ Hochwasser

**03.04.0001 Witterungsbedingte Unterbrechung**
Arbeitsstelle einschl. BE-Fläche winterfest einrichten
in Abstimmung mit dem AG. Verkehrswert für die Dauer
der Unterbrechung herstellen. Es ist einzukalkulieren,
dass die Verkehrssicherung und Baustelleneinrichtung ab
und nach der Unterbrechung wieder aufzubauen sind.
Menge: 1,000 Psch

**03.04.0002 Wasserstände überwachen**
Tägliche Überwachung des Wasserstandes des Pegels
Speyer (Rhein) unter
https://www.hvz.baden-wuerttemberg.de/ oder App Mein
Pegel. Eigenverantwortliche Auswertung und
Dokumentation des Pegelstandes, Übergabe der
Dokumentation werktäglich an die BÜ und Information der
BÜ bei nahendem Hochwasserereignis.
Menge: 35,000 d

**03.04.0003 Zulage Räumen/ Wiederherstellen**
Zulage für das Räumen und Wiederherstellen aller
Rüstungen im Falle eines Hochwassers.
Wird je Hochwasser einmal vergütet.
Menge: 2,000 St

**03.04.0004 Zulage Räumen/ Wiederherstellen**
Zulage für das Räumen und Wiederherstellen der BE im
Falle eines Hochwassers.
Wird je Hochwasser einmal vergütet.
Menge: 2,000 St

**03.04.0005 Baustellenstillstand und Vorhalten**
Baustellenstillstand und Vorhalten der
Baustelleneinrichtung aufgrund von Hochwasser.
Menge: 2,000 d

#### Abschnitt 03.05 Mehraufwand

**03.05.0001 Terminbedingter Mehraufwand**
Terminbedingter Mehraufwand Asphaltarbeiten
Sämtlichen Mehraufwand abgelten, der aus den im
Nachschreiben vom 28.07.2026 vorgegebenen
Fertigstellungs- und Verkehrsfreigabefristen entsteht.
Eingeschlossen sind insbesondere erforderliche
organisatorische, personelle, gerätetechnische und
logistische Mehraufwendungen sowie zusätzliche
Einsätze, Umsetzungen und Schicht- oder Mehrarbeit.
Die eigentlichen Bauleistungen und bereits über andere
Positionen vergüteten Aufwendungen sind nicht
Bestandteil dieser Position.
Menge: 1,000 Psch

USt %: 19,00
